# Ajardinamiento vertical con cultivo hidropónico en geoproductos, para exterior

- Propiedad del archivo: CYPE INGENIEROS, S.A.
- Formato: FIEBDC-3/2002
- Ámbito geográfico: Región de Murcia
- Divisa: EUR
- Costes indirectos: 3.00 %
- IVA: 21.00 %

## F Fachadas y particiones

### FJ Ajardinamientos verticales

#### FJE Subestructura soporte y vegetación, para exterior

**FJE022** m² Ajardinamiento vertical con cultivo hidropónico en geoproductos, para exterior.
Ajardinamiento vertical con cultivo hidropónico en geoproductos, para exterior, con una superficie de hasta 5 m²; compuesto de: SUBESTRUCTURA SOPORTE: entramado metálico de perfiles tubulares de aluminio anodizado, de sección cuadrada, de 40x40 mm y 3 mm de espesor, fijados al soporte base con escuadras y tornillos, con una modulación de 300 mm; IMPERMEABILIZACIÓN: panel impermeabilizante, de 3050x2050 mm, formado por placas de PVC extrusionado, color blanco, de 10 mm de espesor, con las juntas selladas con masilla a base de poliuretano de secado rápido, fijadas a la subestructura soporte con tornillos; MEDIO DE CULTIVO: geocompuesto formado por una capa de geotextil no tejido y una manta de retención, fijado a la impermeabilización con grapas de acero inoxidable; VEGETACIÓN: especies de plantas para exterior, seleccionadas para una temperatura mínima en invierno sin especificar; con una densidad de plantación de 30 ud/m².
Criterio de valoración económica: El precio no incluye el mantenimiento y reposición parcial de la vegetación, la instalación de riego y evacuación, el sistema centralizado de control ni el canalón para recogida de aguas.
Incluye: Replanteo y marcado de los puntos de fijación del entramado. Aplomado, nivelación y fijación del entramado. Resolución de puntos singulares. Fijación de la impermeabilización. Sellado de juntas. Corte y preparación del geoproducto. Fijación del geoproducto. Colocación de la vegetación en los bolsillos del geoproducto.
Criterio de medición de proyecto: Superficie medida según documentación gráfica de Proyecto, sin duplicar esquinas ni encuentros, deduciendo los huecos de superficie mayor de 5 m².
Criterio de medición de obra: Se medirá la superficie realmente ejecutada según especificaciones de Proyecto, sin duplicar esquinas ni encuentros, deduciendo los huecos de superficie mayor de 5 m².

| Código | Ud | Descripción | Rendimiento | Precio | Importe |
|---|---|---|---|---|---|
| mt15var040a | m | Perfil tubular de aluminio anodizado, de sección cuadrada, de 40x40 mm y 3 mm de espesor, con escuadras y tornillos, para la fijación de paneles impermeabilizantes. (material) | 3.000 | 6.93 | 20.79 |
| mt15dag400a | m² | Panel impermeabilizante, de 3050x2050 mm, formado por placas de PVC extrusionado, color blanco, de 10 mm de espesor, con las juntas selladas con masilla a base de poliuretano de secado rápido. (material) | 1.000 | 30.25 | 30.25 |
| mt14geo100a | m² | Geocompuesto formado por una capa de geotextil no tejido y una manta de retención; con grapas de acero inoxidable. (material) | 1.000 | 10.19 | 10.19 |
| mt48epa020b248 | Ud | Especies de plantas para exterior, seleccionadas para una temperatura mínima en invierno sin especificar, 2,48€/ud, suministradas en contenedor; para sistemas de ajardinamiento vertical. (material) | 30.000 | 2.48 | 74.40 |
| op00tal010 |  | Taladro. | 1.000 | 0.00 | 0.00 |
| op00sie010 |  | Sierra de calar. | 1.000 | 0.00 | 0.00 |
| op00ato010 |  | Atornillador. | 1.000 | 0.00 | 0.00 |
| op00gra010 |  | Grapadora. | 1.000 | 0.00 | 0.00 |
| mo011 | h | Oficial 1ª montador. (mano de obra) | 1.054 | 23.16 | 24.41 |
| mo080 | h | Ayudante montador. (mano de obra) | 1.054 | 21.78 | 22.96 |
| mo040 | h | Oficial 1ª jardinero. (mano de obra) | 0.600 | 22.53 | 13.52 |
| mo086 | h | Ayudante jardinero. (mano de obra) | 0.600 | 21.78 | 13.07 |
| % | % | Costes directos complementarios | 2 % | 209.59 | 4.19 |
|  |  | Costes directos |  |  | 213.78 |
