# Hoja interior de muro Trombe, de fábrica de ladrillo cerámico cara vista

- Propiedad del archivo: CYPE INGENIEROS, S.A.
- Formato: FIEBDC-3/2002
- Ámbito geográfico: Región de Murcia
- Divisa: EUR
- Costes indirectos: 3.00 %
- IVA: 21.00 %

## F Fachadas y particiones

### FN Muros bioclimáticos

#### FNT Hoja interior de muro Trombe

**FNT010** m² Hoja interior de muro Trombe, de fábrica de ladrillo cerámico cara vista.
Hoja interior de muro Trombe, de 24 cm de espesor, de fábrica de ladrillo cerámico cara vista perforado hidrofugado, color Salmón, acabado liso, 24x11,5x5 cm, con juntas horizontales y verticales de 10 mm de espesor, junta rehundida, recibida con mortero de cemento industrial, color gris, M-5, suministrado a granel, aberturas de ventilación, con un área efectiva de 250 cm² por cada m² de fábrica.
Criterio de valoración económica: El precio no incluye la formación de los dinteles de los huecos de fachada ni las rejillas de ventilación.
Incluye: Definición de los planos de fachada mediante plomos. Replanteo, planta a planta. Marcado en los pilares de los niveles de referencia general de planta y de nivel de pavimento. Colocación y aplomado de miras de referencia. Tendido de hilos entre miras. Colocación de plomos fijos en las aristas. Colocación de las piezas por hiladas a nivel. Realización de todos los trabajos necesarios para la resolución de los huecos. Realización de aberturas de ventilación. Encuentros de la fábrica con fachadas, pilares y tabiques. Encuentro de la fábrica con el forjado superior. Repaso de las juntas y limpieza final del paramento.
Criterio de medición de proyecto: Superficie medida en verdadera magnitud desde las caras exteriores de la fachada, según documentación gráfica de Proyecto, deduciendo los huecos de superficie mayor de 1 m². En los huecos que no se deduzcan, están incluidos los trabajos de realizar la superficie interior del hueco.
Criterio de medición de obra: Se medirá, en verdadera magnitud, desde las caras exteriores de la fachada, la superficie realmente ejecutada según especificaciones de Proyecto, deduciendo los huecos de superficie mayor de 1 m². En los huecos que no se deduzcan, están incluidos los trabajos de realizar la superficie interior del hueco.

| Código | Ud | Descripción | Rendimiento | Precio | Importe |
|---|---|---|---|---|---|
| mt05plt010bb | Ud | Ladrillo cerámico cara vista perforado hidrofugado, color Salmón, acabado liso, 24x11,5x5 cm, para uso en fábrica no protegida (pieza U), densidad 1700 kg/m³, según UNE-EN 771-1. (material) | 142.000 | 0.25 | 35.50 |
| mt08aaa010a | m³ | Agua. (material) | 0.018 | 1.50 | 0.03 |
| mt09mif010cb | t | Mortero industrial para albañilería, de cemento, color gris, categoría M-5 (resistencia a compresión 5 N/mm²), suministrado a granel, según UNE-EN 998-2. (material) | 0.097 | 50.20 | 4.87 |
| mq06mms010 | h | Mezclador continuo con silo, para mortero industrial en seco, suministrado a granel. (maquinaria) | 0.426 | 1.94 | 0.83 |
| op00sie030 |  | Sierra de disco de diamante, para mesa de trabajo, de corte húmedo. | 1.000 | 0.00 | 0.00 |
| op00tal010 |  | Taladro. | 1.000 | 0.00 | 0.00 |
| mo021 | h | Oficial 1ª construcción en trabajos de albañilería. (mano de obra) | 1.802 | 22.53 | 40.60 |
| mo114 | h | Peón ordinario construcción en trabajos de albañilería. (mano de obra) | 1.024 | 21.19 | 21.70 |
| % | % | Costes directos complementarios | 2 % | 103.53 | 2.07 |
|  |  | Costes directos |  |  | 105.60 |
