# Sistema ETICS CeramicSystem "BAUMIT" de aislamiento térmico por el exterior de fachadas. Revestimiento con piezas de gres porcelánico. Colocación en capa fina

- Propiedad del archivo: CYPE INGENIEROS, S.A.
- Formato: FIEBDC-3/2002
- Ámbito geográfico: Región de Murcia
- Divisa: EUR
- Costes indirectos: 3.00 %
- IVA: 21.00 %

## F Fachadas y particiones

### FS Fachadas ETICS

#### FSC Revestimiento cerámico

**FSC040** m² Sistema ETICS CeramicSystem "BAUMIT" de aislamiento térmico por el exterior de fachadas. Revestimiento con piezas de gres porcelánico. Colocación en capa fina.
Aislamiento térmico por el exterior de fachadas, con el sistema CeramicSystem "BAUMIT", con ETE 20/0246, compuesto por: panel rígido de poliestireno expandido, StarTherm "BAUMIT", color gris, de superficie lisa y mecanizado lateral recto, de 60 mm de espesor y 1000x500 mm, fijado al soporte con mortero adhesivo StarContact "BAUMIT" y fijaciones mecánicas con taco de expansión de fibra de vidrio reforzada con poliamida, StarTrack Red "BAUMIT"; capa de regularización de mortero adhesivo StarContact "BAUMIT", armado con malla de fibra de vidrio recubierta con caucho SBR, CeramicTex "BAUMIT", de 6,5x7 mm de luz de malla y de 200 g/m² de masa superficial. Revestimiento con piezas de gres porcelánico esmaltado, acabado pulido, de 200x200x10 mm, gama media, capacidad de absorción de agua E<0,5%, grupo BIa, según UNE-EN 14411. COLOCACIÓN: en capa fina y mediante doble encolado con mortero adhesivo CeramicFix "BAUMIT". REJUNTADO: con mortero de juntas, de alta flexibilidad, Ceramic S "BAUMIT", de color gris, en juntas de 5 mm de espesor. Incluso crucetas de PVC, perfiles de arranque SockelProfil "BAUMIT" de aluminio, perfiles para formación de goterones TropfkantenProfil "BAUMIT", de PVC con malla, perfiles de esquina Flexibel "BAUMIT" y cinta autoadhesiva FugendichtBand para sellado de uniones del premarco de la carpintería.
Criterio de valoración económica: El precio incluye la ejecución de remates en los encuentros con paramentos y revestimientos u otros elementos recibidos en su superficie.
Incluye: Preparación de la superficie soporte. Colocación del perfil de arranque. Corte y preparación del aislamiento. Colocación del aislamiento sobre el paramento. Lijado de toda la superficie. Colocación de la cinta de sellado. Colocación del resto de perfiles. Resolución de los puntos singulares. Aplicación del mortero base y colocación de la malla de fibra de vidrio en la capa de regularización. Replanteo de los niveles, de la disposición de piezas y de las juntas. Corte y cajeado de las piezas. Preparación y aplicación del material de colocación. Formación de juntas de movimiento. Colocación de las piezas. Rejuntado. Sellado de juntas. Eliminación y limpieza del material sobrante. Limpieza final de la fachada.
Criterio de medición de proyecto: Superficie medida según documentación gráfica de Proyecto, deduciendo los huecos de superficie mayor de 2 m², añadiendo a cambio la superficie de la parte interior del hueco, correspondiente al desarrollo de jambas y dinteles.
Criterio de medición de obra: Se medirá la superficie realmente ejecutada según especificaciones de Proyecto, deduciendo los huecos de superficie mayor de 2 m², añadiendo a cambio la superficie de la parte interior del hueco, correspondiente al desarrollo de jambas y dinteles.

| Código | Ud | Descripción | Rendimiento | Precio | Importe |
|---|---|---|---|---|---|
| mt28bau115c | m | Perfil de arranque SockelProfil "BAUMIT", de aluminio, en "U", de 60 mm de anchura, con goterón, para nivelación y soporte de los paneles aislantes de los sistemas de aislamiento térmico por el exterior sobre la línea de zócalo; incluso kit de fijación para perfil. (material) | 0.170 | 3.87 | 0.66 |
| mt28bau010d | kg | Mortero adhesivo StarContact "BAUMIT", compuesto por cemento, ligantes orgánicos, árido de 0,6 mm de tamaño máximo y aditivos, para adherir y reforzar los paneles aislantes, y como capa base, previo amasado con agua. (material) | 9.500 | 1.29 | 12.26 |
| mt16bau010c | m² | Panel rígido de poliestireno expandido, StarTherm "BAUMIT", color gris, de superficie lisa y mecanizado lateral recto, de 60 mm de espesor y 1000x500 mm, resistencia térmica 1,94 m²K/W, conductividad térmica 0,032 W/(mK), densidad 15 kg/m³, Euroclase E de reacción al fuego según UNE-EN 13501-1, con código de designación EPS-UNE-EN 13163-L2-W2-T2-S2-P4-DS(N)2-TR100-BS115-CS(10)60. (material) | 1.100 | 11.12 | 12.23 |
| mt16bau120a | Ud | Taco de expansión de fibra de vidrio reforzada con poliamida, StarTrack Red "BAUMIT", de 88 mm de longitud, con aro de estanqueidad y clavo de polipropileno, para fijación de placas aislantes. (material) | 6.000 | 0.91 | 5.46 |
| mt28bau160a | m | Perfil TropfkantenProfil "BAUMIT", de PVC, con malla de fibra de vidrio antiálcalis, color blanco, para formación de goterones. (material) | 0.170 | 3.56 | 0.61 |
| mt28bau130a | m | Perfil de esquina Flexibel "BAUMIT", de PVC flexible, color blanco, con malla incorporada de 12,5 cm de anchura a cada lado del perfil, para refuerzo de cantos. (material) | 0.400 | 1.93 | 0.77 |
| mt28bau101a | m² | Malla de fibra de vidrio recubierta con caucho SBR, CeramicTex "BAUMIT", de 6,5x7 mm de luz de malla, de 200 g/m² de masa superficial y de 1x50 m, con 2350 N/50 mm de resistencia a tracción, para armar morteros. (material) | 1.100 | 3.06 | 3.37 |
| mt09mab030a | kg | Mortero adhesivo CeramicFix "BAUMIT", compuesto por áridos seleccionados con granulometría de hasta 0,6 mm de diámetro, ligantes mixtos y aditivos, para la colocación en capa fina de piezas cerámicas, en revestimientos exteriores, especialmente en fachadas. (material) | 3.000 | 1.11 | 3.33 |
| mt19abp100ecba | m² | Piezas de gres porcelánico esmaltado, acabado pulido, de 200x200x10 mm, gama media, capacidad de absorción de agua E<0,5%, grupo BIa, según UNE-EN 14411. (material) | 1.050 | 16.54 | 17.37 |
| mt09mab040a | kg | Mortero de juntas, de alta flexibilidad, Ceramic S "BAUMIT", de color gris, a base de cemento, ligantes orgánicos, áridos y aditivos, hidrófugo, para rejuntado de revestimientos cerámicos. (material) | 1.400 | 2.84 | 3.98 |
| mt18acc100a | Ud | Kit de crucetas de PVC para garantizar un espesor de las juntas entre piezas de entre 1 y 20 mm, en revestimientos y pavimentos cerámicos. (material) | 0.350 | 2.40 | 0.84 |
| mt28bau125a | m | Cinta de sellado autoexpansiva y autoadhesiva FugendichtBand "BAUMIT", de espuma de poliuretano precomprimida, con resistencia a la intemperie e impermeable al agua de lluvia, para un ancho de junta de 2 a 6 mm. (material) | 0.500 | 1.48 | 0.74 |
| op00tal020 |  | Taladro con batidora. | 1.000 | 0.00 | 0.00 |
| mo054 | h | Oficial 1ª montador de aislamientos. (mano de obra) | 0.109 | 23.16 | 2.52 |
| mo101 | h | Ayudante montador de aislamientos. (mano de obra) | 0.109 | 21.78 | 2.37 |
| mo024 | h | Oficial 1ª alicatador. (mano de obra) | 1.522 | 22.53 | 34.29 |
| mo062 | h | Ayudante alicatador. (mano de obra) | 1.087 | 21.78 | 23.67 |
| % | % | Costes directos complementarios | 2 % | 124.47 | 2.49 |
|  |  | Costes directos |  |  | 126.96 |
