# Sistema ETICS Mapetherm Tile System "MAPEI SPAIN" de aislamiento térmico por el exterior de fachadas. Revestimiento con piezas de gres porcelánico. Colocación en capa fina

- Propiedad del archivo: CYPE INGENIEROS, S.A.
- Formato: FIEBDC-3/2002
- Ámbito geográfico: Región de Murcia
- Divisa: EUR
- Costes indirectos: 3.00 %
- IVA: 21.00 %

## F Fachadas y particiones

### FS Fachadas ETICS

#### FSC Revestimiento cerámico

**FSC080** m² Sistema ETICS Mapetherm Tile System "MAPEI SPAIN" de aislamiento térmico por el exterior de fachadas. Revestimiento con piezas de gres porcelánico. Colocación en capa fina.
Aislamiento térmico por el exterior de fachadas, con el sistema Mapetherm Tile System "MAPEI SPAIN", compuesto por: panel rígido de poliestireno extruido, Mapetherm XPS "MAPEI SPAIN", de superficie rugosa y mecanizado lateral recto, color azul, de 60 mm de espesor, fijado al soporte con mortero cementoso monocomponente de grano grueso Mapetherm AR1 GG "MAPEI SPAIN", color gris; capa de regularización de mortero cementoso bicomponente reforzado con fibras Planitop HDM Maxi "MAPEI SPAIN", color gris, aplicado manualmente, armado con malla de fibra de vidrio antiálcalis, Mapegrid G 120 "MAPEI SPAIN", con un contenido mínimo de zirconio del 17%, de 12,7x12,7 mm de luz de malla y de 125 g/m² de masa superficial; fijación mecánica de la malla de fibra de vidrio al soporte con taco de expansión de nylon, con tornillo de acero cincado Mapetherm Fix STR U 2G "MAPEI SPAIN". Revestimiento con piezas de gres porcelánico esmaltado, acabado pulido, de 200x200x10 mm, gama media, capacidad de absorción de agua E<0,5%, grupo BIa, según UNE-EN 14411, acabado pulido, de 200x200x10 mm, gama media, capacidad de absorción de agua E<0,5%, grupo BIa, según UNE-EN 14411. COLOCACIÓN: en capa fina y mediante doble encolado con adhesivo cementoso mejorado C2 FTE, según UNE-EN 12004, de fraguado rápido, con deslizamiento reducido y tiempo abierto ampliado, Elastorapid "MAPEI SPAIN", color gris. REJUNTADO: con mortero de juntas cementoso mejorado, tipo CG2 W A, según UNE-EN 13888, con absorción de agua reducida y resistencia elevada a la abrasión, Ultracolor Plus "MAPEI SPAIN", color Blanco, en juntas de 3 mm de espesor. Incluso crucetas de PVC, perfiles de arranque Mapetherm Ba "MAPEI SPAIN", de aluminio, perfiles de esquina Mapetherm Profil "MAPEI SPAIN", de aluminio, con malla, sellador de juntas monocomponente Mapeflex PU40 "MAPEI SPAIN" y cordón de espuma de polietileno expandido de celdas cerradas Mapefoam "MAPEI SPAIN" para sellado de juntas, mermas y roturas.
Criterio de valoración económica: El precio incluye la ejecución de remates en los encuentros con paramentos y revestimientos u otros elementos recibidos en su superficie.
Incluye: Preparación de la superficie soporte. Colocación del perfil de arranque. Corte y preparación del aislamiento. Colocación del aislamiento sobre el paramento. Colocación del resto de perfiles. Resolución de los puntos singulares. Aplicación del mortero base y colocación de la malla de fibra de vidrio en la capa de regularización. Replanteo de los niveles, de la disposición de piezas y de las juntas. Corte y cajeado de las piezas. Preparación y aplicación del material de colocación. Formación de juntas de movimiento. Colocación de las piezas. Rejuntado. Sellado de juntas. Eliminación y limpieza del material sobrante. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mam100c | m | Perfil de arranque, Mapetherm Ba "MAPEI SPAIN", de aluminio, de 60 mm de anchura, con goterón, para nivelación y soporte de los paneles aislantes de los sistemas de aislamiento térmico por el exterior. (material) | 0.100 | 6.70 | 0.67 |
| mt28mam010b | kg | Mortero cementoso monocomponente de grano grueso tipo GP CSIV W2 T2, según UNE-EN 998-1 Mapetherm AR1 GG "MAPEI SPAIN", color gris, con propiedades tixotrópicas, de endurecimiento sin retracción y baja viscosidad, para aplicar con llana, para adherir los paneles aislantes y como capa base, previo amasado con agua. (material) | 5.000 | 0.72 | 3.60 |
| mt16pxm010c | m² | Panel rígido de poliestireno extruido, Mapetherm XPS "MAPEI SPAIN", de superficie rugosa y mecanizado lateral recto, color azul, de 60 mm de espesor, según UNE-EN 13164, resistencia térmica 1,88 m²K/W, conductividad térmica 0,032 W/(mK), Euroclase E de reacción al fuego según UNE-EN 13501-1. (material) | 1.050 | 22.53 | 23.66 |
| mt09rem060i | kg | Mortero cementoso bicomponente reforzado con fibras Planitop HDM Maxi "MAPEI SPAIN", color gris, compuesto de cementos de alta resistencia, áridos seleccionados, aditivos especiales y polímeros sintéticos en dispersión acuosa, permeable al vapor de agua y de alta resistencia mecánica y alta ductilidad, para aplicar con llana o paleta, como capa base, previo amasado con agua, clase R2 según UNE-EN 1504-3. (material) | 12.950 | 2.33 | 30.17 |
| mt28mam130a | m | Perfil de esquina, Mapetherm Profil "MAPEI SPAIN", de aluminio, con malla de fibra de vidrio antiálcalis incorporada a cada lado del perfil, para refuerzo de cantos. (material) | 0.100 | 2.18 | 0.22 |
| mt09rem070g | m² | Malla de fibra de vidrio antiálcalis, Mapegrid G 120 "MAPEI SPAIN", con un contenido mínimo de zirconio del 17%, de 12,7x12,7 mm de luz de malla, de 125 g/m² de masa superficial y de 0,45x25 m, para armar morteros. (material) | 1.100 | 21.81 | 23.99 |
| mt16pem030a | Ud | Taco de expansión de nylon, Mapetherm Fix STR U 2G "MAPEI SPAIN", de 8 mm de diámetro y 155 mm de longitud, con tornillo de acero cincado y arandela de plástico para evitar el puente térmico puntual en la fijación del aislamiento, para fijación de paneles aislantes. (material) | 5.000 | 1.02 | 5.10 |
| mt09mcm010c | kg | Adhesivo cementoso mejorado C2 FTE, según UNE-EN 12004, de fraguado rápido, con deslizamiento reducido y tiempo abierto ampliado, Elastorapid "MAPEI SPAIN", color gris, de dos componentes, a base de cementos especiales, arena silícea seleccionada y aditivo de látex, con propiedades tixotrópicas, de endurecimiento sin retracción y de baja viscosidad. (material) | 5.500 | 1.88 | 10.34 |
| mt19abp100ecba | m² | Piezas de gres porcelánico esmaltado, acabado pulido, de 200x200x10 mm, gama media, capacidad de absorción de agua E<0,5%, grupo BIa, según UNE-EN 14411. (material) | 1.050 | 33.07 | 34.72 |
| mt09mcm020aa | kg | Mortero de juntas cementoso mejorado, tipo CG2 W A, según UNE-EN 13888, con absorción de agua reducida y resistencia elevada a la abrasión, Ultracolor Plus "MAPEI SPAIN", color Blanco, a base de cementos especiales, áridos de granulometría seleccionada, polímeros especiales, aditivos hidrófobos, moléculas orgánicas y pigmentos, hidrorrepelente, con efecto antimoho y prevención de eflorescencias, y con alta resistencia a agentes atmosféricos y a los rayos UV, para rejuntado de todo tipo de piezas cerámicas, piedras naturales, terrazo y mosaico de vidrio, para juntas de 2 a 20 mm. (material) | 0.480 | 2.47 | 1.19 |
| mt18acc100a | Ud | Kit de crucetas de PVC para garantizar un espesor de las juntas entre piezas de entre 1 y 20 mm, en revestimientos y pavimentos cerámicos. (material) | 0.350 | 2.40 | 0.84 |
| mt28mam140d | m | Cordón de polietileno expandido de celdas cerradas Mapefoam "MAPEI SPAIN", de sección circular, de 20 mm de diámetro, para el relleno de fondo de junta. (material) | 0.100 | 0.60 | 0.06 |
| mt28mam150c | Ud | Cartucho de sellador de juntas, a base de poliuretano, monocomponente Mapeflex PU40 "MAPEI SPAIN", elástico y con propiedades tixotrópicas, de 300 cm³. (material) | 0.032 | 7.25 | 0.23 |
| mo054 | h | Oficial 1ª montador de aislamientos. (mano de obra) | 0.109 | 23.16 | 2.52 |
| mo101 | h | Ayudante montador de aislamientos. (mano de obra) | 0.109 | 21.78 | 2.37 |
| mo024 | h | Oficial 1ª alicatador. (mano de obra) | 1.522 | 22.53 | 34.29 |
| mo062 | h | Ayudante alicatador. (mano de obra) | 1.087 | 21.78 | 23.67 |
| % | % | Costes directos complementarios | 2 % | 197.64 | 3.95 |
|  |  | Costes directos |  |  | 201.59 |
