# Zócalo para sistema ETICS Rhonatherm "PINTURAS ISAVAL" de aislamiento térmico por el exterior de fachadas

- Propiedad del archivo: CYPE INGENIEROS, S.A.
- Formato: FIEBDC-3/2002
- Ámbito geográfico: Región de Murcia
- Divisa: EUR
- Costes indirectos: 3.00 %
- IVA: 21.00 %

## F Fachadas y particiones

### FS Fachadas ETICS

#### FSM Revestimiento continuo mineral o sintético

**FSM096** m² Zócalo para sistema ETICS Rhonatherm "PINTURAS ISAVAL" de aislamiento térmico por el exterior de fachadas.
Zócalo para sistema Rhonatherm "PINTURAS ISAVAL", con los paneles aislantes enterrados, compuesto por: capa de impermeabilización de pintura plástica en emulsión acuosa, Isafort "PINTURAS ISAVAL", a base de derivados asfálticos, color marrón, aplicada en dos manos; panel rígido de poliestireno extruido, Panel XPS Rhonatherm "PINTURAS ISAVAL", de color blanco, de 60 mm de espesor, fijado al soporte con mortero cementoso Rhona T-700 "PINTURAS ISAVAL", color gris, aplicado manualmente; capa de regularización de mortero cementoso Rhona T-700 "PINTURAS ISAVAL", color gris, aplicado manualmente, armado con malla de fibra de vidrio antiálcalis, Rhonamesh T-150 "PINTURAS ISAVAL", de 3,5x3,8 mm de luz de malla, de 160 g/m² de masa superficial y 0,52 mm de espesor; capa de acabado de mortero acrílico, Reviquarz G-15 "PINTURAS ISAVAL", aplicado manualmente, acabado fratasado texturado, color blanco, sobre imprimación acrílica, reguladora de la absorción Reviquarz Primer "PINTURAS ISAVAL", color blanco; capa de impermeabilización de pintura plástica en emulsión acuosa, Isafort "PINTURAS ISAVAL", a base de derivados asfálticos, color marrón, aplicada en dos manos; capa drenante con lámina drenante de estructura nodular de polietileno de alta densidad (PEAD/HDPE), con nódulos de 7,5 mm de altura, resistencia a la compresión 150 kN/m² según UNE-EN ISO 604, capacidad de drenaje 5 l/(s·m) y masa nominal 0,5 kg/m², colocada sobre el aislamiento.
Criterio de valoración económica: El precio incluye la ejecución de remates en los encuentros con paramentos y revestimientos u otros elementos recibidos en su superficie.
Incluye: Preparación de la superficie soporte. Aplicación del impermeabilizante. Corte y preparación del aislamiento. Colocación del aislamiento sobre el paramento. Aplicación del mortero base y colocación de la malla de fibra de vidrio en la capa de regularización. Resolución de los puntos singulares. Formación de juntas. Aplicación de la capa de acabado. Aplicación del impermeabilizante. Colocación de la lámina drenante.
Criterio de medición de proyecto: Superficie medida según documentación gráfica de Proyecto.
Criterio de medición de obra: Se medirá la superficie realmente ejecutada según especificaciones de Proyecto.

| Código | Ud | Descripción | Rendimiento | Precio | Importe |
|---|---|---|---|---|---|
| mt27pii030c | l | Pintura plástica en emulsión acuosa, Isafort "PINTURAS ISAVAL", a base de derivados asfálticos, color marrón, para aplicar con brocha, rodillo o pistola, impermeable al agua de lluvia y elástica. (material) | 0.800 | 16.35 | 13.08 |
| mt28mav010a | kg | Mortero cementoso Rhona T-700 "PINTURAS ISAVAL", color gris, compuesto de cemento, áridos seleccionados y resinas sintéticas, impermeable al agua de lluvia y permeable al vapor de agua, para aplicar con llana dentada, para adherir los paneles aislantes y como capa base, previo amasado con agua. (material) | 8.000 | 1.31 | 10.48 |
| mt16pxv010c | m² | Panel rígido de poliestireno extruido, Panel XPS Rhonatherm "PINTURAS ISAVAL", de color blanco, de 60 mm de espesor, según UNE-EN 13164, resistencia térmica 1,54 m²K/W, conductividad térmica 0,039 W/(mK), Euroclase E de reacción al fuego según UNE-EN 13501-1. (material) | 1.050 | 23.33 | 24.50 |
| mt28mav030a | m² | Malla de fibra de vidrio antiálcalis, Rhonamesh T-150 "PINTURAS ISAVAL", de 3,5x3,8 mm de luz de malla, de 160 g/m² de masa superficial, 0,52 mm de espesor y de 1x50 m, para armar morteros. (material) | 0.550 | 1.94 | 1.07 |
| mt28mav020y | l | Imprimación acrílica, reguladora de la absorción Reviquarz Primer "PINTURAS ISAVAL", color blanco, permeable al vapor de agua y con resistencia a los álcalis y al dióxido de carbono, para aplicar con brocha, rodillo o pistola. (material) | 0.154 | 4.50 | 0.69 |
| mt28mav040ea | kg | Mortero acrílico, Reviquarz G-15 "PINTURAS ISAVAL", acabado fratasado texturado, color blanco, con un tamaño máximo de partícula de 1,5 mm, impermeable al agua de lluvia, permeable al vapor de agua y con resistencia a los rayos UV, a los álcalis y a la intemperie, para aplicar con llana, según UNE-EN 1504-2. (material) | 1.250 | 2.87 | 3.59 |
| mt14gdo010a | m² | Lámina drenante de estructura nodular de polietileno de alta densidad (PEAD/HDPE), con nódulos de 7,5 mm de altura, resistencia a la compresión 150 kN/m² según UNE-EN ISO 604, capacidad de drenaje 5 l/(s·m) y masa nominal 0,5 kg/m². (material) | 0.200 | 2.09 | 0.42 |
| mo054 | h | Oficial 1ª montador de aislamientos. (mano de obra) | 0.109 | 23.16 | 2.52 |
| mo101 | h | Ayudante montador de aislamientos. (mano de obra) | 0.109 | 21.78 | 2.37 |
| mo039 | h | Oficial 1ª revocador. (mano de obra) | 0.652 | 22.53 | 14.69 |
| mo079 | h | Ayudante revocador. (mano de obra) | 0.652 | 21.78 | 14.20 |
| mo032 | h | Oficial 1ª aplicador de productos impermeabilizantes. (mano de obra) | 0.109 | 22.53 | 2.46 |
| mo070 | h | Ayudante aplicador de productos impermeabilizantes. (mano de obra) | 0.109 | 21.78 | 2.37 |
| % | % | Costes directos complementarios | 2 % | 92.44 | 1.85 |
|  |  | Costes directos |  |  | 94.29 |
