# Anclaje químico con rotura de puente térmico en fachadas ETICS

- Propiedad del archivo: CYPE INGENIEROS, S.A.
- Formato: FIEBDC-3/2002
- Ámbito geográfico: Región de Murcia
- Divisa: EUR
- Costes indirectos: 3.00 %
- IVA: 21.00 %

## F Fachadas y particiones

### FS Fachadas ETICS

#### FSX Anclajes

**FSX020** Ud Anclaje químico con rotura de puente térmico en fachadas ETICS.
Anclaje químico, formado por vástago de acero galvanizado, de 12 mm de diámetro, base en forma de cono de nylon con rotura de puente térmico, carga máxima 70 kg y relleno del orificio con inyección de resina epoxi, libre de estireno, para fijación de elemento a fachadas ETICS. Incluso masilla elástica monocomponente, para sellado de juntas.
Incluye: Replanteo. Ejecución de la perforación. Limpieza del polvo resultante. Inyección de la resina. Montaje del elemento. Limpieza de los restos sobrantes.
Criterio de medición de proyecto: Número de unidades previstas, según documentación gráfica de Proyecto.
Criterio de medición de obra: Se medirá el número de unidades realmente ejecutadas según especificaciones de Proyecto.

| Código | Ud | Descripción | Rendimiento | Precio | Importe |
|---|---|---|---|---|---|
| mt26rew020m | Ud | Anclaje químico, formado por vástago de acero galvanizado, de 12 mm de diámetro, base en forma de cono de nylon con rotura de puente térmico y accesorios, carga máxima 70 kg. (material) | 1.000 | 27.24 | 27.24 |
| mt26rew010a | Ud | Cartucho de resina epoxi, libre de estireno, de dos componentes, con dosificador y boquilla de mezcla automática, de 280 ml, para anclajes estructurales verticales y horizontales. (material) | 0.019 | 20.25 | 0.38 |
| mt15sjw010m | Ud | Cartucho de 300 cm³ de masilla elástica monocomponente a base de poliuretano, de color blanco, con dureza Shore A aproximada de 45, según UNE-EN ISO 868 y elongación a rotura >= 600%, según UNE-EN ISO 8339. (material) | 0.110 | 5.22 | 0.57 |
| op00tal010 |  | Taladro. | 1.000 | 0.00 | 0.00 |
| mo020 | h | Oficial 1ª construcción. (mano de obra) | 0.103 | 22.53 | 2.32 |
| mo112 | h | Peón especializado construcción. (mano de obra) | 0.103 | 21.72 | 2.24 |
| % | % | Costes directos complementarios | 2 % | 32.75 | 0.66 |
|  |  | Costes directos |  |  | 33.41 |
