# Partición acristalada fija, cortafuegos, con perfiles verticales y horizontales

- Propiedad del archivo: CYPE INGENIEROS, S.A.
- Formato: FIEBDC-3/2002
- Ámbito geográfico: Región de Murcia
- Divisa: EUR
- Costes indirectos: 3.00 %
- IVA: 21.00 %

## F Fachadas y particiones

### FU Cerramientos acristalados y particiones acristaladas

#### FUF Particiones acristaladas cortafuegos

**FUF020** Ud Partición acristalada fija, cortafuegos, con perfiles verticales y horizontales.
Partición acristalada fija, cortafuegos, con perfiles verticales y horizontales, de 300 cm de anchura y 210 cm de altura, formada por: vidrio cortafuegos, con doble acristalamiento, Promaglas F1-120, "PROMAT" y estructura de perfiles de acero lacado de 50x20x2 mm, fijada a los paramentos. Incluso material auxiliar para montaje, cinta Promaglas-Systemglas y silicona translúcida Promaseal Systemglas para sellado de juntas entre el vidrio y la estructura.
Incluye: Replanteo y marcado de los puntos de fijación. Aplomado, nivelación y fijación de los perfiles que forman la estructura. Colocación y fijación de las hojas de vidrio. Sellado de juntas entre el vidrio y la estructura.
Criterio de medición de proyecto: Número de unidades previstas, según documentación gráfica de Proyecto.
Criterio de medición de obra: Se medirá el número de unidades realmente ejecutadas según especificaciones de Proyecto.

| Código | Ud | Descripción | Rendimiento | Precio | Importe |
|---|---|---|---|---|---|
| mt21pro010DS | m² | Vidrio cortafuegos, con doble acristalamiento, Promaglas F1-120, 8/38/8 "PROMAT", conjunto formado por vidrio exterior templado de 8 mm, cámara de gel intumescente con perfil separador de aluminio y doble sellado perimetral, de 38 mm y vidrio interior templado de 8 mm de espesor; resistencia al fuego EI120, según UNE-EN 13501-1; 54 mm de espesor total; para partición acristalada fija con una superficie entre 2 y 5 m². (material) | 6.300 | 1456.85 | 9178.16 |
| mt41php010 | Ud | Cartucho de 310 ml de silicona translúcida Promaseal Systemglas "PROMAT". (material) | 5.160 | 17.55 | 90.56 |
| mt41php020d | m | Cinta Promaglas-Systemglas "PROMAT", de fibras minerales, 12x3 mm, para el sellado de juntas entre el vidrio y la estructura. (material) | 34.400 | 0.65 | 22.36 |
| mt26pmt010h | m | Estructura de perfiles de acero lacado, de 50x20x2 mm, para montaje de partición acristalada cortafuegos Promaglas F1 "PROMAT", con resistencia al fuego EI120, según UNE-EN 13501-1. (material) | 17.200 | 75.00 | 1290.00 |
| op00ato010 |  | Atornillador. | 1.000 | 0.00 | 0.00 |
| mo011 | h | Oficial 1ª montador. (mano de obra) | 60.849 | 23.16 | 1409.26 |
| mo080 | h | Ayudante montador. (mano de obra) | 60.849 | 21.78 | 1325.29 |
| % | % | Costes directos complementarios | 2 % | 13315.63 | 266.31 |
|  |  | Costes directos |  |  | 13581.94 |
