# Recibido de componentes para cierre metálico enrollable

- Propiedad del archivo: CYPE INGENIEROS, S.A.
- Formato: FIEBDC-3/2002
- Ámbito geográfico: Región de Murcia
- Divisa: EUR
- Costes indirectos: 3.00 %
- IVA: 21.00 %

## H Remates y ayudas

### HE Recibidos

#### HEP Persianas y cierres

**HEP030** Ud Recibido de componentes para cierre metálico enrollable.
Recibido de guías de cierre, eje, anclajes para cerradura, motor y demás accesorios, con patillas de anclaje, con mortero de cemento, industrial, con aditivo hidrófugo, M-10, para cierre metálico enrollable, de hasta 2 m² de superficie.
Incluye: Replanteo. Apertura de huecos para embutir las patillas de anclaje. Nivelación y aplomado. Apuntalamiento. Tapado de huecos con mortero.
Criterio de medición de proyecto: Número de unidades previstas, según documentación gráfica de Proyecto.
Criterio de medición de obra: Se medirá el número de unidades realmente ejecutadas según especificaciones de Proyecto.

| Código | Ud | Descripción | Rendimiento | Precio | Importe |
|---|---|---|---|---|---|
| mt08aaa010a | m³ | Agua. (material) | 0.010 | 1.50 | 0.02 |
| mt09mif010ka | t | Mortero industrial para albañilería, de cemento, color gris, con aditivo hidrófugo, categoría M-10 (resistencia a compresión 10 N/mm²), suministrado en sacos, según UNE-EN 998-2. (material) | 0.030 | 65.98 | 1.98 |
| mo020 | h | Oficial 1ª construcción. (mano de obra) | 0.991 | 22.53 | 22.33 |
| mo113 | h | Peón ordinario construcción. (mano de obra) | 1.049 | 21.19 | 22.23 |
| % | % | Costes directos complementarios | 2 % | 46.56 | 0.93 |
|  |  | Costes directos |  |  | 47.49 |
