# Recibido de pequeño elemento a fábrica de ladrillo

- Propiedad del archivo: CYPE INGENIEROS, S.A.
- Formato: FIEBDC-3/2002
- Ámbito geográfico: Región de Murcia
- Divisa: EUR
- Costes indirectos: 3.00 %
- IVA: 21.00 %

## H Remates y ayudas

### HE Recibidos

#### HES Elementos singulares

**HES010** Ud Recibido de pequeño elemento a fábrica de ladrillo.
Recibido de pequeño elemento a fábrica de ladrillo cerámico hueco, con mortero de cemento, industrial, con aditivo hidrófugo, M-5.
Incluye: Replanteo. Apertura de huecos para embutir los anclajes. Tapado de huecos.
Criterio de medición de proyecto: Número de unidades previstas, según documentación gráfica de Proyecto.
Criterio de medición de obra: Se medirá el número de unidades realmente ejecutadas según especificaciones de Proyecto.

| Código | Ud | Descripción | Rendimiento | Precio | Importe |
|---|---|---|---|---|---|
| mt08aaa010a | m³ | Agua. (material) | 0.006 | 1.50 | 0.01 |
| mt09mif010ia | t | Mortero industrial para albañilería, de cemento, color gris, con aditivo hidrófugo, categoría M-5 (resistencia a compresión 5 N/mm²), suministrado en sacos, según UNE-EN 998-2. (material) | 0.002 | 57.48 | 0.11 |
| mo020 | h | Oficial 1ª construcción. (mano de obra) | 0.233 | 22.53 | 5.25 |
| mo113 | h | Peón ordinario construcción. (mano de obra) | 0.117 | 21.19 | 2.48 |
| % | % | Costes directos complementarios | 2 % | 7.85 | 0.16 |
|  |  | Costes directos |  |  | 8.01 |
