# Pieza de remate de acero galvanizado

- Propiedad del archivo: CYPE INGENIEROS, S.A.
- Formato: FIEBDC-3/2002
- Ámbito geográfico: Región de Murcia
- Divisa: EUR
- Costes indirectos: 3.00 %
- IVA: 21.00 %

## H Remates y ayudas

### HR Remates de fachada

#### HRA De acero galvanizado

**HRA100** m Pieza de remate de acero galvanizado.
Pieza de remate de chapa plegada de acero galvanizado, espesor 0,8 mm, desarrollo 200 mm y 3 pliegues; colocación con adhesivo bituminoso de aplicación en frío, y sellado de las juntas entre piezas y, en su caso, de las uniones con los muros con sellador adhesivo monocomponente.
Incluye: Replanteo de las piezas. Corte de las piezas. Colocación, aplomado, nivelación y alineación. Resolución de encuentros y de puntos singulares. Sellado de juntas y limpieza.
Criterio de medición de proyecto: Longitud medida según documentación gráfica de Proyecto.
Criterio de medición de obra: Se medirá la longitud realmente ejecutada según especificaciones de Proyecto.

| Código | Ud | Descripción | Rendimiento | Precio | Importe |
|---|---|---|---|---|---|
| mt20wwr010 | kg | Adhesivo bituminoso de aplicación en frío, para chapas metálicas. (material) | 0.200 | 6.08 | 1.22 |
| mt20rca010hf | m | Pieza de remate de chapa plegada de acero galvanizado, espesor 0,8 mm, desarrollo 200 mm y 3 pliegues. (material) | 1.000 | 5.09 | 5.09 |
| mt22www010d | Ud | Cartucho de 290 ml de sellador adhesivo monocomponente, neutro, superelástico, a base de polímero MS, color transparente, con resistencia a la intemperie y a los rayos UV y elongación hasta rotura 750%. (material) | 0.200 | 5.29 | 1.06 |
| mo018 | h | Oficial 1ª cerrajero. (mano de obra) | 0.116 | 22.82 | 2.65 |
| mo059 | h | Ayudante cerrajero. (mano de obra) | 0.116 | 21.84 | 2.53 |
| % | % | Costes directos complementarios | 2 % | 12.55 | 0.25 |
|  |  | Costes directos |  |  | 12.80 |
