# Vierteaguas de madera, de una sola pieza

- Propiedad del archivo: CYPE INGENIEROS, S.A.
- Formato: FIEBDC-3/2002
- Ámbito geográfico: Región de Murcia
- Divisa: EUR
- Costes indirectos: 3.00 %
- IVA: 21.00 %

## H Remates y ayudas

### HR Remates de fachada

#### HRM De madera

**HRM015** Ud Vierteaguas de madera, de una sola pieza.
Vierteaguas de madera aserrada de pino Oregón con acabado cepillado, de una sola pieza, de 500 mm de longitud, 300 mm de anchura y 52 mm de espesor, con goterón, barnizado en taller, empotrado en las jambas; colocación con adhesivo de caucho sintético; y sellado de las uniones con los muros con adhesivo de polímero MS.
Incluye: Replanteo de las piezas. Preparación y regularización del soporte. Colocación, aplomado, nivelación y alineación. Sellado de juntas y limpieza.
Criterio de medición de proyecto: Número de unidades previstas, según documentación gráfica de Proyecto.
Criterio de medición de obra: Se medirá el número de unidades realmente ejecutadas según especificaciones de Proyecto.

| Código | Ud | Descripción | Rendimiento | Precio | Importe |
|---|---|---|---|---|---|
| mt29tma140 | kg | Adhesivo de caucho sintético, de aplicación a dos caras, para revestimientos decorativos de madera. (material) | 0.045 | 4.10 | 0.18 |
| mt20vma015a | m³ | Madera aserrada de pino Oregón con acabado cepillado, para vierteaguas, de hasta 800 mm de longitud, hasta 400 mm de anchura y 52 mm de espesor, trabajada en taller. (material) | 0.008 | 911.07 | 7.29 |
| mt22www010b | Ud | Cartucho de 290 ml de sellador adhesivo monocomponente, neutro, superelástico, a base de polímero MS, color gris, con resistencia a la intemperie y a los rayos UV y elongación hasta rotura 750%. (material) | 0.062 | 5.29 | 0.33 |
| mo017 | h | Oficial 1ª carpintero. (mano de obra) | 0.289 | 22.86 | 6.61 |
| mo058 | h | Ayudante carpintero. (mano de obra) | 0.289 | 21.90 | 6.33 |
| % | % | Costes directos complementarios | 2 % | 20.74 | 0.41 |
|  |  | Costes directos |  |  | 21.15 |
