# Dintel de madera

- Propiedad del archivo: CYPE INGENIEROS, S.A.
- Formato: FIEBDC-3/2002
- Ámbito geográfico: Región de Murcia
- Divisa: EUR
- Costes indirectos: 3.00 %
- IVA: 21.00 %

## H Remates y ayudas

### HR Remates de fachada

#### HRM De madera

**HRM030** m Dintel de madera.
Dintel de madera maciza de pino Oregón, de 300x52 mm, barnizado en taller; colocación con adhesivo de caucho sintético; y sellado de las juntas entre piezas y de las uniones con los muros con adhesivo de polímero MS.
Incluye: Limpieza y preparación del plano de apoyo. Corte de las piezas. Replanteo del nivel de apoyo del dintel. Presentación del dintel. Aplomado y nivelación. Instalación del apeo. Sellado de juntas y limpieza. Retirada del apeo.
Criterio de medición de proyecto: Longitud medida según documentación gráfica de Proyecto, incluyendo las entregas en los apoyos.
Criterio de medición de obra: Se medirá la longitud realmente ejecutada según especificaciones de Proyecto, incluyendo las entregas en los apoyos.

| Código | Ud | Descripción | Rendimiento | Precio | Importe |
|---|---|---|---|---|---|
| mt29tma140 | kg | Adhesivo de caucho sintético, de aplicación a dos caras, para revestimientos decorativos de madera. (material) | 0.090 | 4.10 | 0.37 |
| mt20dma010a | m | Dintel de madera maciza de pino Oregón, de 300x52 mm, barnizado en taller. (material) | 1.000 | 24.25 | 24.25 |
| mt22www010b | Ud | Cartucho de 290 ml de sellador adhesivo monocomponente, neutro, superelástico, a base de polímero MS, color gris, con resistencia a la intemperie y a los rayos UV y elongación hasta rotura 750%. (material) | 0.100 | 5.29 | 0.53 |
| mo017 | h | Oficial 1ª carpintero. (mano de obra) | 0.232 | 22.86 | 5.30 |
| mo058 | h | Ayudante carpintero. (mano de obra) | 0.232 | 21.90 | 5.08 |
| % | % | Costes directos complementarios | 2 % | 35.53 | 0.71 |
|  |  | Costes directos |  |  | 36.24 |
