# Soporte para fijación de antena

- Propiedad del archivo: CYPE INGENIEROS, S.A.
- Formato: FIEBDC-3/2002
- Ámbito geográfico: Región de Murcia
- Divisa: EUR
- Costes indirectos: 3.00 %
- IVA: 21.00 %

## I Instalaciones

### IA Audiovisuales

#### IAA Red de cables coaxiales

**IAA033** Ud Soporte para fijación de antena.
Soporte fijo para fijación de antena en L, de pared o techo, de 35 mm de diámetro. Incluso base de fijación y cuantos accesorios sean necesarios para su correcta instalación.
Incluye: Replanteo. Colocación del soporte.
Criterio de medición de proyecto: Número de unidades previstas, según documentación gráfica de Proyecto.
Criterio de medición de obra: Se medirá el número de unidades realmente ejecutadas según especificaciones de Proyecto.

| Código | Ud | Descripción | Rendimiento | Precio | Importe |
|---|---|---|---|---|---|
| mt40apf032b | Ud | Soporte fijo para fijación de antena en L, de pared o techo, de 35 mm de diámetro. Incluso base de fijación. (material) | 1.000 | 13.25 | 13.25 |
| mo001 | h | Oficial 1ª instalador de telecomunicaciones. (mano de obra) | 0.534 | 23.16 | 12.37 |
| mo056 | h | Ayudante instalador de telecomunicaciones. (mano de obra) | 0.534 | 21.75 | 11.61 |
| % | % | Costes directos complementarios | 2 % | 37.23 | 0.74 |
|  |  | Costes directos |  |  | 37.97 |
