# Unidad exterior de aire acondicionado

- Propiedad del archivo: CYPE INGENIEROS, S.A.
- Formato: FIEBDC-3/2002
- Ámbito geográfico: Región de Murcia
- Divisa: EUR
- Costes indirectos: 3.00 %
- IVA: 21.00 %

## I Instalaciones

### IB Sistemas de climatización

#### IBB Sistema VRF (Bosch)

**IBB010** Ud Unidad exterior de aire acondicionado.
Unidad exterior de aire acondicionado de alta eficiencia, sistema Bosch 5000 VRF bomba de calor, para gas R-410A, alimentación monofásica (230V/50Hz), serie MDCI, modelo MDCI 8-1 "BOSCH", potencia frigorífica nominal 8 kW (temperatura de bulbo seco del aire interior 27°C y del aire exterior 35°C, temperatura de bulbo húmedo del aire interior 19°C y del aire exterior 24°C), EER = 3,9, consumo eléctrico nominal en refrigeración 2,05 kW, rango de funcionamiento de temperatura de bulbo seco del aire exterior en refrigeración desde -15 hasta 43°C, potencia calorífica nominal 9 kW (temperatura de bulbo húmedo del aire interior 15°C y del aire exterior 6°C, temperatura de bulbo seco del aire interior 20°C y del aire exterior 7°C), COP = 4,02, consumo eléctrico nominal en calefacción 2,24 kW, rango de funcionamiento de temperatura de bulbo húmedo del aire exterior en calefacción desde -15 hasta 27°C, de 966x396x1075 mm, 75,5 kg, presión sonora 56 dBA, caudal de aire 5500 m³/h, compresor de tipo scroll, con tecnología Full DC Inverter, con capacidad de conexión de hasta 4 unidades interiores. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42bos040a | Ud | Unidad exterior de aire acondicionado de alta eficiencia, sistema Bosch 5000 VRF bomba de calor, para gas R-410A, alimentación monofásica (230V/50Hz), serie MDCI, modelo MDCI 8-1 "BOSCH", potencia frigorífica nominal 8 kW (temperatura de bulbo seco del aire interior 27°C y del aire exterior 35°C, temperatura de bulbo húmedo del aire interior 19°C y del aire exterior 24°C), EER = 3,9, consumo eléctrico nominal en refrigeración 2,05 kW, rango de funcionamiento de temperatura de bulbo seco del aire exterior en refrigeración desde -15 hasta 43°C, potencia calorífica nominal 9 kW (temperatura de bulbo húmedo del aire interior 15°C y del aire exterior 6°C, temperatura de bulbo seco del aire interior 20°C y del aire exterior 7°C), COP = 4,02, consumo eléctrico nominal en calefacción 2,24 kW, rango de funcionamiento de temperatura de bulbo húmedo del aire exterior en calefacción desde -15 hasta 27°C, de 966x396x1075 mm, 75,5 kg, presión sonora 56 dBA, caudal de aire 5500 m³/h, compresor de tipo scroll, con tecnología Full DC Inverter, con capacidad de conexión de hasta 4 unidades interiores. (material) | 1.000 | 2975.00 | 2975.00 |
| mt42www080 | Ud | Kit de amortiguadores antivibración de suelo, formado por cuatro amortiguadores de caucho, con sus tornillos, tuercas y arandelas correspondientes. (material) | 1.000 | 8.00 | 8.00 |
| mo005 | h | Oficial 1ª instalador de climatización. (mano de obra) | 3.781 | 23.16 | 87.57 |
| mo104 | h | Ayudante instalador de climatización. (mano de obra) | 3.781 | 21.75 | 82.24 |
| % | % | Costes directos complementarios | 2 % | 3152.81 | 63.06 |
|  |  | Costes directos |  |  | 3215.87 |
