# Unidad exterior de aire acondicionado, con recuperación de calor

- Propiedad del archivo: CYPE INGENIEROS, S.A.
- Formato: FIEBDC-3/2002
- Ámbito geográfico: Región de Murcia
- Divisa: EUR
- Costes indirectos: 3.00 %
- IVA: 21.00 %

## I Instalaciones

### IB Sistemas de climatización

#### IBB Sistema VRF (Bosch)

**IBB020** Ud Unidad exterior de aire acondicionado, con recuperación de calor.
Unidad exterior de aire acondicionado de alta eficiencia, sistema Bosch 5000 VRF con recuperación de calor, para gas R-410A, alimentación trifásica (400V/50Hz), serie RDCI, modelo RDCI 8/25-3 "BOSCH", potencia frigorífica nominal 25,2 kW (temperatura de bulbo seco del aire interior 27°C y del aire exterior 35°C, temperatura de bulbo húmedo del aire interior 19°C y del aire exterior 24°C), EER = 4,29, consumo eléctrico nominal en refrigeración 5,88 kW, rango de funcionamiento de temperatura de bulbo seco del aire exterior en refrigeración desde -5 hasta 48°C, potencia calorífica nominal 27 kW (temperatura de bulbo húmedo del aire interior 15°C y del aire exterior 6°C, temperatura de bulbo seco del aire interior 20°C y del aire exterior 7°C), COP = 4,39, consumo eléctrico nominal en calefacción 6,15 kW, rango de funcionamiento de temperatura de bulbo húmedo del aire exterior en calefacción desde -20 hasta 24°C, de 1615x960x765 mm, 200 kg, presión sonora 57 dBA, caudal de aire 12000 m³/h, un compresor de tipo scroll, con tecnología All DC Inverter, con capacidad de conexión de hasta 13 unidades interiores.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42bos030a | Ud | Unidad exterior de aire acondicionado de alta eficiencia, sistema Bosch 5000 VRF con recuperación de calor, para gas R-410A, alimentación trifásica (400V/50Hz), serie RDCI, modelo RDCI 8/25-3 "BOSCH", potencia frigorífica nominal 25,2 kW (temperatura de bulbo seco del aire interior 27°C y del aire exterior 35°C, temperatura de bulbo húmedo del aire interior 19°C y del aire exterior 24°C), EER = 4,29, consumo eléctrico nominal en refrigeración 5,88 kW, rango de funcionamiento de temperatura de bulbo seco del aire exterior en refrigeración desde -5 hasta 48°C, potencia calorífica nominal 27 kW (temperatura de bulbo húmedo del aire interior 15°C y del aire exterior 6°C, temperatura de bulbo seco del aire interior 20°C y del aire exterior 7°C), COP = 4,39, consumo eléctrico nominal en calefacción 6,15 kW, rango de funcionamiento de temperatura de bulbo húmedo del aire exterior en calefacción desde -20 hasta 24°C, de 1615x960x765 mm, 200 kg, presión sonora 57 dBA, caudal de aire 12000 m³/h, un compresor de tipo scroll, con tecnología All DC Inverter, con capacidad de conexión de hasta 13 unidades interiores. (material) | 1.000 | 10595.00 | 10595.00 |
| mo005 | h | Oficial 1ª instalador de climatización. (mano de obra) | 6.544 | 23.16 | 151.56 |
| mo104 | h | Ayudante instalador de climatización. (mano de obra) | 6.544 | 21.75 | 142.33 |
| % | % | Costes directos complementarios | 2 % | 10888.89 | 217.78 |
|  |  | Costes directos |  |  | 11106.67 |
