# Unidad interior de aire acondicionado, de cassette

- Propiedad del archivo: CYPE INGENIEROS, S.A.
- Formato: FIEBDC-3/2002
- Ámbito geográfico: Región de Murcia
- Divisa: EUR
- Costes indirectos: 3.00 %
- IVA: 21.00 %

## I Instalaciones

### IB Sistemas de climatización

#### IBB Sistema VRF (Bosch)

**IBB100** Ud Unidad interior de aire acondicionado, de cassette.
Unidad interior de aire acondicionado, de cassette de 4 vías, sistema Bosch 5000 VRF, para gas R-410A, alimentación monofásica (230V/50Hz), modelo C4W28-1 "BOSCH", potencia frigorífica nominal 2,8 kW (temperatura de bulbo seco del aire interior 27°C y del aire exterior 35°C, temperatura de bulbo húmedo del aire interior 19°C), potencia calorífica nominal 3,2 kW (temperatura de bulbo seco del aire interior 20°C y del aire exterior 7°C, temperatura de bulbo húmedo del aire exterior 6°C), consumo eléctrico nominal 0,08 kW, presión sonora a velocidad baja 30 dBA, caudal de aire a velocidad alta 764 m³/h, de 230x840x840 mm y 21,5 kg, con panel decorativo, de 54,5x950x950 mm y 6 kg, válvula de expansión electrónica, orientación automática de las lamas deflectoras (distribución uniforme del aire), con posibilidad de cerrar una o dos vías de impulsión para facilitar la instalación en ángulos y pasillos, toma de aire exterior, filtro, tomas para distribución por conducto rectangular, bomba de drenaje y control remoto inalámbrico, modelo IRC. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42bos056a | Ud | Unidad interior de aire acondicionado, de cassette de 4 vías, sistema Bosch 5000 VRF, para gas R-410A, alimentación monofásica (230V/50Hz), modelo C4W28-1 "BOSCH", potencia frigorífica nominal 2,8 kW (temperatura de bulbo seco del aire interior 27°C y del aire exterior 35°C, temperatura de bulbo húmedo del aire interior 19°C), potencia calorífica nominal 3,2 kW (temperatura de bulbo seco del aire interior 20°C y del aire exterior 7°C, temperatura de bulbo húmedo del aire exterior 6°C), consumo eléctrico nominal 0,08 kW, presión sonora a velocidad baja 30 dBA, caudal de aire a velocidad alta 764 m³/h, de 230x840x840 mm y 21,5 kg, con panel decorativo, de 54,5x950x950 mm y 6 kg, válvula de expansión electrónica, orientación automática de las lamas deflectoras (distribución uniforme del aire), con posibilidad de cerrar una o dos vías de impulsión para facilitar la instalación en ángulos y pasillos, toma de aire exterior, filtro, tomas para distribución por conducto rectangular, bomba de drenaje y control remoto inalámbrico, modelo IRC. (material) | 1.000 | 1390.00 | 1390.00 |
| mt42www090 | Ud | Kit de soportes para suspensión del techo, formado por cuatro varillas roscadas de acero galvanizado, con sus tacos, tuercas y arandelas correspondientes. (material) | 1.000 | 22.00 | 22.00 |
| mo005 | h | Oficial 1ª instalador de climatización. (mano de obra) | 1.068 | 23.16 | 24.73 |
| mo104 | h | Ayudante instalador de climatización. (mano de obra) | 1.068 | 21.75 | 23.23 |
| % | % | Costes directos complementarios | 2 % | 1459.96 | 29.20 |
|  |  | Costes directos |  |  | 1489.16 |
