# Kit de conexión de climatizadora (UTA) de expansión directa con unidad exterior de aire acondicionado

- Propiedad del archivo: CYPE INGENIEROS, S.A.
- Formato: FIEBDC-3/2002
- Ámbito geográfico: Región de Murcia
- Divisa: EUR
- Costes indirectos: 3.00 %
- IVA: 21.00 %

## I Instalaciones

### IB Sistemas de climatización

#### IBF Sistema VRF (Fujitsu)

**IBF535** Ud Kit de conexión de climatizadora (UTA) de expansión directa con unidad exterior de aire acondicionado.
Unidad de control para conexión de climatizadora (UTA) de expansión directa con unidad exterior de expansión directa, modelo UTY-VDGX "FUJITSU", con alimentación monofásica (230V/50Hz), contactos de entrada para: paro/marcha, temperatura de consigna, demanda frigorífica y modo de funcionamiento (refrigeración o calefacción); contactos de salida para: paro/marcha de la climatizadora, del ventilador y del termostato, gestión del desescarche e información de avería; y con posibilidad de integración en BMS mediante protocolo ModBus, con unidad EEV, para potencia frigorífica de la unidad exterior entre 5 y 8 kW, modelo UTP-VX30A. Totalmente montada, conexionada y probada.
Incluye: Replanteo. Colocación y fijación de los elementos. Conexionado.
Criterio de medición de proyecto: Número de unidades previstas, según documentación gráfica de Proyecto.
Criterio de medición de obra: Se medirá el número de unidades realmente ejecutadas según especificaciones de Proyecto.

| Código | Ud | Descripción | Rendimiento | Precio | Importe |
|---|---|---|---|---|---|
| mt42fuj710a | Ud | Unidad de control para conexión de climatizadora (UTA) de expansión directa con unidad exterior de expansión directa, modelo UTY-VDGX "FUJITSU", con alimentación monofásica (230V/50Hz), contactos de entrada para: paro/marcha, temperatura de consigna, demanda frigorífica y modo de funcionamiento (refrigeración o calefacción); contactos de salida para: paro/marcha de la climatizadora, del ventilador y del termostato, gestión del desescarche e información de avería; y con posibilidad de integración en BMS mediante protocolo ModBus. (material) | 1.000 | 1740.00 | 1740.00 |
| mt42fuj715a | Ud | Unidad EEV, para potencia frigorífica de la unidad exterior entre 5 y 8 kW, modelo UTP-VX30A "FUJITSU". (material) | 1.000 | 300.00 | 300.00 |
| mo005 | h | Oficial 1ª instalador de climatización. (mano de obra) | 1.068 | 23.16 | 24.73 |
| mo104 | h | Ayudante instalador de climatización. (mano de obra) | 1.068 | 21.75 | 23.23 |
| % | % | Costes directos complementarios | 2 % | 2087.96 | 41.76 |
|  |  | Costes directos |  |  | 2129.72 |
