# Unidad interior para producción de A.C.S. y calefacción, para gas R-410A

- Propiedad del archivo: CYPE INGENIEROS, S.A.
- Formato: FIEBDC-3/2002
- Ámbito geográfico: Región de Murcia
- Divisa: EUR
- Costes indirectos: 3.00 %
- IVA: 21.00 %

## I Instalaciones

### IB Sistemas de climatización

#### IBP Sistema VRF (Toshiba)

**IBP520** Ud Unidad interior para producción de A.C.S. y calefacción, para gas R-410A.
Unidad interior para producción de A.C.S. y calefacción, sistema VRF, modelo MMW-UP0271LQ-E "TOSHIBA", para conexión a unidad exterior de aire acondicionado de la serie SMMS-e o con recuperación de calor, de la serie SHRM-e, para gas R-410A/R-32, alimentación monofásica (230V/50Hz), potencia calorífica nominal 8 kW, regulación de la temperatura de salida de agua de 25°C a 50°C, consumo eléctrico nominal 0,014 kW, presión sonora nominal 25 dBA, dimensiones 650x500x250 mm, peso 17,8 kg, diámetro de conexión de la tubería de gas 5/8", diámetro de conexión de la tubería de líquido 3/8", diámetro de conexión de las tuberías de agua R 1 1/4".
Criterio de valoración económica: El precio no incluye la canalización ni el cableado eléctrico de alimentación.
Incluye: Replanteo. Colocación y fijación. Conexión a las líneas frigoríficas. Conexión a la red de conducción de agua. Conexión a la red eléctrica. Puesta en marcha.
Criterio de medición de proyecto: Número de unidades previstas, según documentación gráfica de Proyecto.
Criterio de medición de obra: Se medirá el número de unidades realmente ejecutadas según especificaciones de Proyecto.

| Código | Ud | Descripción | Rendimiento | Precio | Importe |
|---|---|---|---|---|---|
| mt42tsb030a | Ud | Unidad interior para producción de A.C.S. y calefacción, sistema VRF, modelo MMW-UP0271LQ-E "TOSHIBA", para conexión a unidad exterior de aire acondicionado de la serie SMMS-e o con recuperación de calor, de la serie SHRM-e, para gas R-410A/R-32, alimentación monofásica (230V/50Hz), potencia calorífica nominal 8 kW, regulación de la temperatura de salida de agua de 25°C a 50°C, consumo eléctrico nominal 0,014 kW, presión sonora nominal 25 dBA, dimensiones 650x500x250 mm, peso 17,8 kg, diámetro de conexión de la tubería de gas 5/8", diámetro de conexión de la tubería de líquido 3/8", diámetro de conexión de las tuberías de agua R 1 1/4". (material) | 1.000 | 3212.00 | 3212.00 |
| mo005 | h | Oficial 1ª instalador de climatización. (mano de obra) | 1.068 | 23.16 | 24.73 |
| mo104 | h | Ayudante instalador de climatización. (mano de obra) | 1.068 | 21.75 | 23.23 |
| % | % | Costes directos complementarios | 2 % | 3259.96 | 65.20 |
|  |  | Costes directos |  |  | 3325.16 |
