# Derivación para línea frigorífica de líquido, de descarga de gas y de succión de gas

- Propiedad del archivo: CYPE INGENIEROS, S.A.
- Formato: FIEBDC-3/2002
- Ámbito geográfico: Región de Murcia
- Divisa: EUR
- Costes indirectos: 3.00 %
- IVA: 21.00 %

## I Instalaciones

### IB Sistemas de climatización

#### IBW Sistema VRF (Mitsubishi Heavy Industries)

**IBW361** Ud Derivación para línea frigorífica de líquido, de descarga de gas y de succión de gas.
Derivación de línea frigorífica formada por conjunto de tres juntas, una para la línea de líquido, otra para la línea de descarga de gas y otra para la línea de succión de gas, sistema aire-aire multi-split con caudal variable de refrigerante, modelo KIT-BMDIS540-1R "MITSUBISHI HEAVY INDUSTRIES", con una capacidad máxima de unidades interiores conectadas aguas abajo cuya suma de índices de capacidad sea igual o superior a 540.
Incluye: Conexionado.
Criterio de medición de proyecto: Número de unidades previstas, según documentación gráfica de Proyecto.
Criterio de medición de obra: Se medirá el número de unidades realmente ejecutadas según especificaciones de Proyecto.

| Código | Ud | Descripción | Rendimiento | Precio | Importe |
|---|---|---|---|---|---|
| mt42mhi535d | Ud | Conjunto de tres juntas, una para la línea de líquido, otra para la línea de descarga de gas y otra para la línea de succión de gas, sistema aire-aire multi-split con caudal variable de refrigerante, modelo KIT-BMDIS540-1R "MITSUBISHI HEAVY INDUSTRIES", con una capacidad máxima de unidades interiores conectadas aguas abajo cuya suma de índices de capacidad sea igual o superior a 540. (material) | 1.000 | 490.00 | 490.00 |
| mo005 | h | Oficial 1ª instalador de climatización. (mano de obra) | 0.053 | 23.16 | 1.23 |
| mo104 | h | Ayudante instalador de climatización. (mano de obra) | 0.053 | 21.75 | 1.15 |
| % | % | Costes directos complementarios | 2 % | 492.38 | 9.85 |
|  |  | Costes directos |  |  | 502.23 |
