# Unidad interior para producción de agua caliente, con recuperación de calor, para sistema VRV-IV, para gas R-410A

- Propiedad del archivo: CYPE INGENIEROS, S.A.
- Formato: FIEBDC-3/2002
- Ámbito geográfico: Región de Murcia
- Divisa: EUR
- Costes indirectos: 3.00 %
- IVA: 21.00 %

## I Instalaciones

### IB Sistemas de climatización

#### IBY Sistema VRV (Daikin)

**IBY231** Ud Unidad interior para producción de agua caliente, con recuperación de calor, para sistema VRV-IV, para gas R-410A.
Unidad interior, para producción de agua caliente, para sistema VRV-IV (Volumen de Refrigerante Variable), bomba de calor con recuperación de calor, modelo HXHD125A8 "DAIKIN", para gas R-410A, alimentación monofásica (230V/50Hz), potencia calorífica nominal 14 kW, regulación de la temperatura de salida de agua hasta 80°C, de 705x600x695 mm, peso 92 kg, con válvula de expansión electrónica, bloque de terminales F1-F2 para cable de 2 hilos de transmisión y control (bus D-III Net) a unidad exterior. Regulación: pasarela de comunicación mediante protocolo Modbus, modelo RTD-W.
Criterio de valoración económica: El precio no incluye la canalización ni el cableado eléctrico de alimentación.
Incluye: Replanteo. Colocación y fijación. Conexión a las líneas frigoríficas. Conexión a la red de conducción de agua. Conexión a la red eléctrica. Puesta en marcha.
Criterio de medición de proyecto: Número de unidades previstas, según documentación gráfica de Proyecto.
Criterio de medición de obra: Se medirá el número de unidades realmente ejecutadas según especificaciones de Proyecto.

| Código | Ud | Descripción | Rendimiento | Precio | Importe |
|---|---|---|---|---|---|
| mt42dai306a | Ud | Unidad interior, para producción de agua caliente, para sistema VRV-IV (Volumen de Refrigerante Variable), bomba de calor con recuperación de calor, modelo HXHD125A8 "DAIKIN", para gas R-410A, alimentación monofásica (230V/50Hz), potencia calorífica nominal 14 kW, regulación de la temperatura de salida de agua hasta 80°C, de 705x600x695 mm, peso 92 kg, con válvula de expansión electrónica, bloque de terminales F1-F2 para cable de 2 hilos de transmisión y control (bus D-III Net) a unidad exterior. (material) | 1.000 | 5227.00 | 5227.00 |
| mt42dai470a | Ud | Pasarela de comunicación mediante protocolo Modbus, modelo RTD-W "DAIKIN", con anulación del control desde mando a distancia, control de grupos, ahorro de energía con conexión a detectores de presencia y a entradas de señales externas como interruptores para tarjeta, con bus de comunicación RS-485, de 100x100x22 mm. (material) | 1.000 | 464.00 | 464.00 |
| mo005 | h | Oficial 1ª instalador de climatización. (mano de obra) | 1.068 | 23.16 | 24.73 |
| mo104 | h | Ayudante instalador de climatización. (mano de obra) | 1.068 | 21.75 | 23.23 |
| % | % | Costes directos complementarios | 2 % | 5738.96 | 114.78 |
|  |  | Costes directos |  |  | 5853.74 |
