# Difusor con compuerta motorizada para regulación de caudal

- Propiedad del archivo: CYPE INGENIEROS, S.A.
- Formato: FIEBDC-3/2002
- Ámbito geográfico: Región de Murcia
- Divisa: EUR
- Costes indirectos: 3.00 %
- IVA: 21.00 %

## I Instalaciones

### IB Sistemas de climatización

#### IBZ Sistema Airzone

**IBZ015** Ud Difusor con compuerta motorizada para regulación de caudal.
Difusor cuadrado de aluminio extruido, anodizado color plata, con plenum de chapa galvanizada para conexión lateral a tubo flexible, de 595x595x278 mm, con aislamiento acústico y compuerta motorizada para regulación de caudal, DFCU225APAM "AIRZONE", motorización con alimentación a 12 Vcc por cable.
Incluye: Replanteo. Colocación y fijación. Colocación y fijación al techo del plenum. Fijación del difusor al plenum. Conexionado.
Criterio de medición de proyecto: Número de unidades previstas, según documentación gráfica de Proyecto.
Criterio de medición de obra: Se medirá el número de unidades realmente ejecutadas según especificaciones de Proyecto.

| Código | Ud | Descripción | Rendimiento | Precio | Importe |
|---|---|---|---|---|---|
| mt42air101b | Ud | Difusor cuadrado de aluminio extruido, anodizado color plata, con plenum de chapa galvanizada para conexión lateral a tubo flexible, de 595x595x278 mm, con aislamiento acústico y compuerta motorizada para regulación de caudal, DFCU225APAM "AIRZONE", motorización con alimentación a 12 Vcc por cable. (material) | 1.000 | 162.00 | 162.00 |
| mo005 | h | Oficial 1ª instalador de climatización. (mano de obra) | 0.255 | 23.16 | 5.91 |
| mo104 | h | Ayudante instalador de climatización. (mano de obra) | 0.204 | 21.75 | 4.44 |
| % | % | Costes directos complementarios | 2 % | 172.35 | 3.45 |
|  |  | Costes directos |  |  | 175.80 |
