# Válvula de retención

- Propiedad del archivo: CYPE INGENIEROS, S.A.
- Formato: FIEBDC-3/2002
- Ámbito geográfico: Región de Murcia
- Divisa: EUR
- Costes indirectos: 3.00 %
- IVA: 21.00 %

## I Instalaciones

### IC Calefacción, refrigeración, climatización y A.C.S.

#### ICD Combustible líquido

**ICD135** Ud Válvula de retención.
Válvula de retención de latón para roscar de 2". Totalmente montada, conexionada y probada.
Incluye: Replanteo. Conexión de la válvula de retención.
Criterio de medición de proyecto: Número de unidades previstas, según documentación gráfica de Proyecto.
Criterio de medición de obra: Se medirá el número de unidades realmente ejecutadas según especificaciones de Proyecto.

| Código | Ud | Descripción | Rendimiento | Precio | Importe |
|---|---|---|---|---|---|
| mt38dep800g | Ud | Válvula de retención de latón para roscar de 2". (material) | 1.000 | 44.31 | 44.31 |
| mo004 | h | Oficial 1ª calefactor. (mano de obra) | 0.164 | 23.16 | 3.80 |
| mo103 | h | Ayudante calefactor. (mano de obra) | 0.164 | 21.75 | 3.57 |
| % | % | Costes directos complementarios | 2 % | 51.68 | 1.03 |
|  |  | Costes directos |  |  | 52.71 |
