# Centralita para grupo de impulsión para colector

- Propiedad del archivo: CYPE INGENIEROS, S.A.
- Formato: FIEBDC-3/2002
- Ámbito geográfico: Región de Murcia
- Divisa: EUR
- Costes indirectos: 3.00 %
- IVA: 21.00 %

## I Instalaciones

### IC Calefacción, refrigeración, climatización y A.C.S.

#### ICE Emisores por agua para calefacción y refrigeración

**ICE162** Ud Centralita para grupo de impulsión para colector.
Sistema para control de la temperatura del agua de impulsión por accionamiento de la válvula motorizada de 3 vías, control de la caldera, de la producción de A.C.S. y de la bomba de circulación y programación semanal con 9 horarios preconfigurados y 4 horarios de libre programación, en instalaciones de calefacción, formado por centralita de control, sonda de temperatura de impulsión y sonda de temperatura exterior, antena para conexión vía radio de la centralita de control con los termostatos. Totalmente montada, conexionada y probada.
Incluye: Colocación, fijación y conexionado eléctrico y de comunicación con todos los elementos que lo demanden en la instalación.
Criterio de medición de proyecto: Número de unidades previstas, según documentación gráfica de Proyecto.
Criterio de medición de obra: Se medirá el número de unidades realmente ejecutadas según especificaciones de Proyecto.

| Código | Ud | Descripción | Rendimiento | Precio | Importe |
|---|---|---|---|---|---|
| mt38esu058a | Ud | Sistema para control de la temperatura del agua de impulsión por accionamiento de la válvula motorizada de 3 vías, control de la caldera, de la producción de A.C.S. y de la bomba de circulación y programación semanal con 9 horarios preconfigurados y 4 horarios de libre programación, en instalaciones de calefacción, formado por centralita de control, sonda de temperatura de impulsión y sonda de temperatura exterior. (material) | 1.000 | 372.03 | 372.03 |
| mt38esu104a | Ud | Antena para conexión vía radio de la centralita de control con los termostatos. (material) | 1.000 | 113.51 | 113.51 |
| mo004 | h | Oficial 1ª calefactor. (mano de obra) | 0.217 | 23.16 | 5.03 |
| mo103 | h | Ayudante calefactor. (mano de obra) | 0.217 | 21.75 | 4.72 |
| % | % | Costes directos complementarios | 2 % | 495.29 | 9.91 |
|  |  | Costes directos |  |  | 505.20 |
