# Cortina de aire

- Propiedad del archivo: CYPE INGENIEROS, S.A.
- Formato: FIEBDC-3/2002
- Ámbito geográfico: Región de Murcia
- Divisa: EUR
- Costes indirectos: 3.00 %
- IVA: 21.00 %

## I Instalaciones

### IC Calefacción, refrigeración, climatización y A.C.S.

#### ICF Unidades no autónomas para climatización

**ICF130** Ud Cortina de aire.
Cortina de aire, con resistencia eléctrica, con caja metálica barnizada color blanco RAL 9003, de 1080x210x250 mm (recomendado para altura máxima 3 m), caudal de aire 1300 m³/h, potencia 9 kW, parcializable en 2 etapas, ventilador tangencial de alto rendimiento con motor para alimentación trifásica a 230/400 V, de tres velocidades, control remoto para selección de velocidad y funcionamiento de la resistencia eléctrica. Totalmente montada, conexionada y puesta en marcha por la empresa instaladora para la comprobación de su correcto funcionamiento.
Incluye: Replanteo de la unidad. Colocación y fijación de la unidad. Conexionado. Puesta en marcha.
Criterio de medición de proyecto: Número de unidades previstas, según documentación gráfica de Proyecto.
Criterio de medición de obra: Se medirá el número de unidades realmente ejecutadas según especificaciones de Proyecto.

| Código | Ud | Descripción | Rendimiento | Precio | Importe |
|---|---|---|---|---|---|
| mt42csp110bel | Ud | Cortina de aire, con resistencia eléctrica, con caja metálica barnizada color blanco RAL 9003, de 1080x210x250 mm (recomendado para altura máxima 3 m), caudal de aire 1300 m³/h, potencia 9 kW, parcializable en 2 etapas, ventilador tangencial de alto rendimiento con motor para alimentación trifásica a 230/400 V, de tres velocidades, control remoto para selección de velocidad y funcionamiento de la resistencia eléctrica. (material) | 1.000 | 1722.74 | 1722.74 |
| mo005 | h | Oficial 1ª instalador de climatización. (mano de obra) | 3.251 | 23.16 | 75.29 |
| mo104 | h | Ayudante instalador de climatización. (mano de obra) | 3.251 | 21.75 | 70.71 |
| % | % | Costes directos complementarios | 2 % | 1868.74 | 37.37 |
|  |  | Costes directos |  |  | 1906.11 |
