# Cortina de aire

- Propiedad del archivo: CYPE INGENIEROS, S.A.
- Formato: FIEBDC-3/2002
- Ámbito geográfico: Región de Murcia
- Divisa: EUR
- Costes indirectos: 3.00 %
- IVA: 21.00 %

## I Instalaciones

### IC Calefacción, refrigeración, climatización y A.C.S.

#### ICF Unidades no autónomas para climatización

**ICF130** Ud Cortina de aire.
Cortina de aire, con caja metálica barnizada color blanco RAL 9003, de 1390x315x405 mm (recomendado para altura máxima 5 m), caudal de aire 3400 m³/h, ventilador tangencial de alto rendimiento con motor para alimentación monofásica a 230 V, de dos velocidades, control remoto para selección de velocidad. Totalmente montada, conexionada y puesta en marcha por la empresa instaladora para la comprobación de su correcto funcionamiento.
Incluye: Replanteo de la unidad. Colocación y fijación de la unidad. Conexionado. Puesta en marcha.
Criterio de medición de proyecto: Número de unidades previstas, según documentación gráfica de Proyecto.
Criterio de medición de obra: Se medirá el número de unidades realmente ejecutadas según especificaciones de Proyecto.

| Código | Ud | Descripción | Rendimiento | Precio | Importe |
|---|---|---|---|---|---|
| mt42csp150ib | Ud | Cortina de aire, con caja metálica barnizada color blanco RAL 9003, de 1390x315x405 mm (recomendado para altura máxima 5 m), caudal de aire 3400 m³/h, ventilador tangencial de alto rendimiento con motor para alimentación monofásica a 230 V, de dos velocidades, control remoto para selección de velocidad. (material) | 1.000 | 3536.33 | 3536.33 |
| mo005 | h | Oficial 1ª instalador de climatización. (mano de obra) | 3.757 | 23.16 | 87.01 |
| mo104 | h | Ayudante instalador de climatización. (mano de obra) | 3.757 | 21.75 | 81.71 |
| % | % | Costes directos complementarios | 2 % | 3705.05 | 74.10 |
|  |  | Costes directos |  |  | 3779.15 |
