# Unidad autónoma aire-aire compacta de cubierta (roof-top) con intercambiador de calor a gas

- Propiedad del archivo: CYPE INGENIEROS, S.A.
- Formato: FIEBDC-3/2002
- Ámbito geográfico: Región de Murcia
- Divisa: EUR
- Costes indirectos: 3.00 %
- IVA: 21.00 %

## I Instalaciones

### IC Calefacción, refrigeración, climatización y A.C.S.

#### ICK Unidades centralizadas de climatización a gas

**ICK010** Ud Unidad autónoma aire-aire compacta de cubierta (roof-top) con intercambiador de calor a gas.
Equipo autónomo aire-aire compacto de cubierta (roof-top) con intercambiador de calor a gas natural, potencia calorífica nominal 71,7 kW, rendimiento nominal 90,2%, potencia calorífica nominal útil 64,7 kW, potencia frigorífica total nominal 47,6 kW (temperatura de bulbo seco en el interior 27°C, temperatura de bulbo seco en el exterior 35°C), potencia frigorífica sensible nominal 31,9 kW (temperatura de bulbo seco en el interior 27°C, temperatura de bulbo seco en el exterior 35°C), presión estática disponible nominal 250 Pa, caudal de aire nominal 7400 m³/h, dimensiones 2750x1700x1180 mm, alimentación eléctrica trifásica a 400 V, peso 890 kg, rango de funcionamiento desde -25°C hasta +45°C, compuesto por sección frigorífica con compresores scroll y gas refrigerante R-407C, intercambiadores de tipo tubular independientes y ventiladores axiales de funcionamiento independiente y baja velocidad, sección de calefacción con quemadores atmosféricos multigás con intercambiador de calor de acero inoxidable AISI 430 y ventilador centrífugo de extracción de humos, encendido electrónico, control de llama por ionización y termostato de seguridad, sección de tratamiento de aire con mezcla de aire exterior y de retorno, filtros de celdas G4 y batería de evaporación, y grupo de ventilación de salida con doble ventilador centrífugo de doble aspiración conectado a motor eléctrico montado sobre guía deslizante, puerta de inspección y panel de control remoto electrónico, sin incluir el conducto para evacuación de los productos de la combustión. Totalmente montada, conexionada y puesta en marcha por la empresa instaladora para la comprobación de su correcto funcionamiento.
Incluye: Replanteo de la unidad. Colocación y fijación de la unidad y sus accesorios. Conexionado con las redes de conducción de agua, de gas, eléctrica y de recogida de condensados. Puesta en marcha.
Criterio de medición de proyecto: Número de unidades previstas, según documentación gráfica de Proyecto.
Criterio de medición de obra: Se medirá el número de unidades realmente ejecutadas según especificaciones de Proyecto.

| Código | Ud | Descripción | Rendimiento | Precio | Importe |
|---|---|---|---|---|---|
| mt42tnc010c | Ud | Equipo autónomo aire-aire compacto de cubierta (roof-top) con intercambiador de calor a gas natural, potencia calorífica nominal 71,7 kW, rendimiento nominal 90,2%, potencia calorífica nominal útil 64,7 kW, potencia frigorífica total nominal 47,6 kW (temperatura de bulbo seco en el interior 27°C, temperatura de bulbo seco en el exterior 35°C), potencia frigorífica sensible nominal 31,9 kW (temperatura de bulbo seco en el interior 27°C, temperatura de bulbo seco en el exterior 35°C), presión estática disponible nominal 250 Pa, caudal de aire nominal 7400 m³/h, dimensiones 2750x1700x1180 mm, alimentación eléctrica trifásica a 400 V, peso 890 kg, rango de funcionamiento desde -25°C hasta +45°C, compuesto por sección frigorífica con compresores scroll y gas refrigerante R-407C, intercambiadores de tipo tubular independientes y ventiladores axiales de funcionamiento independiente y baja velocidad, sección de calefacción con quemadores atmosféricos multigás con intercambiador de calor de acero inoxidable AISI 430 y ventilador centrífugo de extracción de humos, encendido electrónico, control de llama por ionización y termostato de seguridad, sección de tratamiento de aire con mezcla de aire exterior y de retorno, filtros de celdas G4 y batería de evaporación, y grupo de ventilación de salida con doble ventilador centrífugo de doble aspiración conectado a motor eléctrico montado sobre guía deslizante, puerta de inspección y panel de control remoto electrónico. (material) | 1.000 | 25252.50 | 25252.50 |
| mo005 | h | Oficial 1ª instalador de climatización. (mano de obra) | 2.766 | 23.16 | 64.06 |
| mo104 | h | Ayudante instalador de climatización. (mano de obra) | 2.766 | 21.75 | 60.16 |
| % | % | Costes directos complementarios | 2 % | 25376.72 | 507.53 |
|  |  | Costes directos |  |  | 25884.25 |
