# Emisor eléctrico para sistema de calefacción por techo radiante, con falso techo continuo

- Propiedad del archivo: CYPE INGENIEROS, S.A.
- Formato: FIEBDC-3/2002
- Ámbito geográfico: Región de Murcia
- Divisa: EUR
- Costes indirectos: 3.00 %
- IVA: 21.00 %

## I Instalaciones

### IC Calefacción, refrigeración, climatización y A.C.S.

#### ICM Emisores eléctricos para calefacción

**ICM050** Ud Emisor eléctrico para sistema de calefacción por techo radiante, con falso techo continuo.
Film radiante eléctrico, suministrado en rollo, para sistema de calefacción por techo radiante, con falso techo continuo, potencia 324 W (175 W/m²), dimensiones 600x3510 mm, alimentación monofásica a 230 V.
Incluye: Apoyo del emisor en los soportes del falso techo. Conexionado y comprobación de su correcto funcionamiento.
Criterio de medición de proyecto: Número de unidades previstas, según documentación gráfica de Proyecto.
Criterio de medición de obra: Se medirá el número de unidades realmente ejecutadas según especificaciones de Proyecto.

| Código | Ud | Descripción | Rendimiento | Precio | Importe |
|---|---|---|---|---|---|
| mt38ilo105cEf2 | Ud | Film radiante eléctrico, suministrado en rollo, para sistema de calefacción por techo radiante, con falso techo continuo, potencia 324 W (175 W/m²), dimensiones 600x3510 mm, alimentación monofásica a 230 V. (material) | 1.000 | 80.24 | 80.24 |
| mo004 | h | Oficial 1ª calefactor. (mano de obra) | 0.246 | 23.16 | 5.70 |
| mo103 | h | Ayudante calefactor. (mano de obra) | 0.123 | 21.75 | 2.68 |
| % | % | Costes directos complementarios | 2 % | 88.62 | 1.77 |
|  |  | Costes directos |  |  | 90.39 |
