# Ventilador de techo

- Propiedad del archivo: CYPE INGENIEROS, S.A.
- Formato: FIEBDC-3/2002
- Ámbito geográfico: Región de Murcia
- Divisa: EUR
- Costes indirectos: 3.00 %
- IVA: 21.00 %

## I Instalaciones

### IC Calefacción, refrigeración, climatización y A.C.S.

#### ICR Sistemas de conducción de aire

**ICR013** Ud Ventilador de techo.
Ventilador de techo, de 1405 mm de diámetro, con tres palas y cuerpo de metal, acabado lacado, color blanco, y motor de tres velocidades para alimentación monofásica a 230 V y 50 Hz de frecuencia, con protección térmica, de 220 r.p.m., potencia absorbida 75 W, caudal máximo 12600 m³/h, nivel de presión sonora 47 dBA. Incluso accesorios y elementos de fijación.
Incluye: Replanteo. Colocación y fijación. Conexionado y comprobación de su correcto funcionamiento.
Criterio de medición de proyecto: Número de unidades previstas, según documentación gráfica de Proyecto.
Criterio de medición de obra: Se medirá el número de unidades realmente ejecutadas según especificaciones de Proyecto.

| Código | Ud | Descripción | Rendimiento | Precio | Importe |
|---|---|---|---|---|---|
| mt42svs700i | Ud | Ventilador de techo, de 1405 mm de diámetro, con tres palas y cuerpo de metal, acabado lacado, color blanco, y motor de tres velocidades para alimentación monofásica a 230 V y 50 Hz de frecuencia, con protección térmica, de 220 r.p.m., potencia absorbida 75 W, caudal máximo 12600 m³/h, nivel de presión sonora 47 dBA, incluso regulador de velocidad. (material) | 1.000 | 82.45 | 82.45 |
| mo011 | h | Oficial 1ª montador. (mano de obra) | 0.108 | 23.16 | 2.50 |
| mo080 | h | Ayudante montador. (mano de obra) | 0.108 | 21.78 | 2.35 |
| % | % | Costes directos complementarios | 2 % | 87.30 | 1.75 |
|  |  | Costes directos |  |  | 89.05 |
