# Recuperador de calor y humedad aire-aire, con batería de expansión directa. Instalación en techo

- Propiedad del archivo: CYPE INGENIEROS, S.A.
- Formato: FIEBDC-3/2002
- Ámbito geográfico: Región de Murcia
- Divisa: EUR
- Costes indirectos: 3.00 %
- IVA: 21.00 %

## I Instalaciones

### IC Calefacción, refrigeración, climatización y A.C.S.

#### ICR Sistemas de conducción de aire

**ICR116** Ud Recuperador de calor y humedad aire-aire, con batería de expansión directa. Instalación en techo.
Recuperador entálpico aire-aire, eficiencia de recuperación calorífica a velocidad alta 84,2%, caudal de aire nominal a velocidad máxima 800 m³/h, presión de aire nominal a velocidad máxima 90 Pa, consumo eléctrico a velocidad alta 212 W, dimensiones 368x1172x1354 mm, peso 79 kg, presión sonora a velocidad máxima 39 dBA, alimentación monofásica (230V/50Hz), con conexiones de 250 mm de diámetro, intercambiador de calor de alta eficiencia, prefiltros de aire, ventiladores con motor DC de 3 velocidades, con cambio de modo automático de operación de recuperación a free-cooling y posibilidad de control domótico. Instalación en techo.
Incluye: Replanteo. Colocación y fijación. Conexionado con la red eléctrica. Conexionado de la unidad a las líneas frigoríficas. Comprobación de su correcto funcionamiento.
Criterio de medición de proyecto: Número de unidades previstas, según documentación gráfica de Proyecto.
Criterio de medición de obra: Se medirá el número de unidades realmente ejecutadas según especificaciones de Proyecto.

| Código | Ud | Descripción | Rendimiento | Precio | Importe |
|---|---|---|---|---|---|
| mt42dai650f | Ud | Recuperador entálpico aire-aire, eficiencia de recuperación calorífica a velocidad alta 84,2%, caudal de aire nominal a velocidad máxima 800 m³/h, presión de aire nominal a velocidad máxima 90 Pa, consumo eléctrico a velocidad alta 212 W, dimensiones 368x1172x1354 mm, peso 79 kg, presión sonora a velocidad máxima 39 dBA, alimentación monofásica (230V/50Hz), con conexiones de 250 mm de diámetro, intercambiador de calor de alta eficiencia, prefiltros de aire, ventiladores con motor DC de 3 velocidades, con cambio de modo automático de operación de recuperación a free-cooling y posibilidad de control domótico. (material) | 1.000 | 4096.95 | 4096.95 |
| mt42dai652b | Ud | Batería de expansión directa, potencia frigorífica 4,8 kW, potencia calorífica 5,1 kW, de 250x700x809 mm, peso 23,4 kg, para recuperador de calor aire-aire. (material) | 1.000 | 1981.20 | 1981.20 |
| mo005 | h | Oficial 1ª instalador de climatización. (mano de obra) | 0.861 | 23.16 | 19.94 |
| mo104 | h | Ayudante instalador de climatización. (mano de obra) | 0.861 | 21.75 | 18.73 |
| % | % | Costes directos complementarios | 2 % | 6116.82 | 122.34 |
|  |  | Costes directos |  |  | 6239.16 |
