# Purgador de aire

- Propiedad del archivo: CYPE INGENIEROS, S.A.
- Formato: FIEBDC-3/2002
- Ámbito geográfico: Región de Murcia
- Divisa: EUR
- Costes indirectos: 3.00 %
- IVA: 21.00 %

## I Instalaciones

### IC Calefacción, refrigeración, climatización y A.C.S.

#### ICS Sistemas de conducción de agua

**ICS080** Ud Purgador de aire.
Purgador automático de boya para la eliminación de aire en los circuitos de calefacción, con cuerpo de latón, flotador de polipropileno, cierre cónico y conexión roscada de 3/8", "POLYTHERM", para una temperatura máxima de 115°C y una presión máxima de trabajo de 10 bar. Incluso elementos de montaje y accesorios necesarios para su correcto funcionamiento.
Incluye: Replanteo. Colocación. Conexionado. Comprobación de su correcto funcionamiento.
Criterio de medición de proyecto: Número de unidades previstas, según documentación gráfica de Proyecto.
Criterio de medición de obra: Se medirá el número de unidades realmente ejecutadas según especificaciones de Proyecto.

| Código | Ud | Descripción | Rendimiento | Precio | Importe |
|---|---|---|---|---|---|
| mt38pol550a | Ud | Purgador automático de boya para la eliminación de aire en los circuitos de calefacción, con cuerpo de latón, flotador de polipropileno, cierre cónico y conexión roscada de 3/8", "POLYTHERM", para una temperatura máxima de 115°C y una presión máxima de trabajo de 10 bar. (material) | 1.000 | 12.84 | 12.84 |
| mt38www012 | Ud | Material auxiliar para instalaciones de calefacción y A.C.S. (material) | 0.050 | 2.10 | 0.11 |
| mo004 | h | Oficial 1ª calefactor. (mano de obra) | 0.108 | 23.16 | 2.50 |
| mo103 | h | Ayudante calefactor. (mano de obra) | 0.108 | 21.75 | 2.35 |
| % | % | Costes directos complementarios | 2 % | 17.80 | 0.36 |
|  |  | Costes directos |  |  | 18.16 |
