# Pasarela para control centralizado de calderas

- Propiedad del archivo: CYPE INGENIEROS, S.A.
- Formato: FIEBDC-3/2002
- Ámbito geográfico: Región de Murcia
- Divisa: EUR
- Costes indirectos: 3.00 %
- IVA: 21.00 %

## I Instalaciones

### IC Calefacción, refrigeración, climatización y A.C.S.

#### ICX Dispositivos de control centralizado

**ICX030** Ud Pasarela para control centralizado de calderas.
Módulo de comunicación con puerto RS232, para calderas con cuadro de regulación. Totalmente montado, conexionado y probado.
Incluye: Replanteo. Colocación y fijación de la pasarela.
Criterio de medición de proyecto: Número de unidades previstas, según documentación gráfica de Proyecto.
Criterio de medición de obra: Se medirá el número de unidades realmente ejecutadas según especificaciones de Proyecto.

| Código | Ud | Descripción | Rendimiento | Precio | Importe |
|---|---|---|---|---|---|
| mt38cbu800a | Ud | Módulo de comunicación con puerto RS232, para calderas con cuadro de regulación. (material) | 1.000 | 468.00 | 468.00 |
| mo005 | h | Oficial 1ª instalador de climatización. (mano de obra) | 0.109 | 23.16 | 2.52 |
| mo104 | h | Ayudante instalador de climatización. (mano de obra) | 0.109 | 21.75 | 2.37 |
| % | % | Costes directos complementarios | 2 % | 472.89 | 9.46 |
|  |  | Costes directos |  |  | 482.35 |
