# Control centralizado para equipos aire-agua, bomba de calor, para producción de A.C.S., calefacción y refrigeración

- Propiedad del archivo: CYPE INGENIEROS, S.A.
- Formato: FIEBDC-3/2002
- Ámbito geográfico: Región de Murcia
- Divisa: EUR
- Costes indirectos: 3.00 %
- IVA: 21.00 %

## I Instalaciones

### IC Calefacción, refrigeración, climatización y A.C.S.

#### ICX Dispositivos de control centralizado

**ICX040** Ud Control centralizado para equipos aire-agua, bomba de calor, para producción de A.C.S., calefacción y refrigeración.
Control centralizado, con conexiones para las unidades hidráulicas con protocolo Modbus, control de la temperatura ambiente mediante puesta en marcha en cascada de las unidades hidráulicas, control de las bombas de circulación de los circuitos secundarios, control de una unidad de calefacción auxiliar y control de la temperatura de A.C.S. de un depósito de centralizado. Totalmente montado, conexionado y probado.
Incluye: Replanteo. Colocación y fijación de los elementos. Conexionado.
Criterio de medición de proyecto: Número de unidades previstas, según documentación gráfica de Proyecto.
Criterio de medición de obra: Se medirá el número de unidades realmente ejecutadas según especificaciones de Proyecto.

| Código | Ud | Descripción | Rendimiento | Precio | Importe |
|---|---|---|---|---|---|
| mt42dai469a | Ud | Control centralizado, con conexiones para las unidades hidráulicas con protocolo Modbus, control de la temperatura ambiente mediante puesta en marcha en cascada de las unidades hidráulicas, control de las bombas de circulación de los circuitos secundarios, control de una unidad de calefacción auxiliar y control de la temperatura de A.C.S. de un depósito de centralizado. (material) | 1.000 | 1354.28 | 1354.28 |
| mo005 | h | Oficial 1ª instalador de climatización. (mano de obra) | 1.091 | 23.16 | 25.27 |
| mo104 | h | Ayudante instalador de climatización. (mano de obra) | 1.091 | 21.75 | 23.73 |
| % | % | Costes directos complementarios | 2 % | 1403.28 | 28.07 |
|  |  | Costes directos |  |  | 1431.35 |
