# Detector de rotura de vidrio, electrónico

- Propiedad del archivo: CYPE INGENIEROS, S.A.
- Formato: FIEBDC-3/2002
- Ámbito geográfico: Región de Murcia
- Divisa: EUR
- Costes indirectos: 3.00 %
- IVA: 21.00 %

## I Instalaciones

### ID Seguridad

#### IDE Detectores sísmicos

**IDE020** Ud Detector de rotura de vidrio, electrónico.
Detector de rotura de vidrio electrónico, alcance de 2,5 m², de 37x19x12 mm, con led de test, memoria de alarma y contacto normalmente cerrado. Incluso elementos de fijación.
Incluye: Replanteo. Fijación a la superficie soporte. Montaje, conexionado y comprobación de su correcto funcionamiento.
Criterio de medición de proyecto: Número de unidades previstas, según documentación gráfica de Proyecto.
Criterio de medición de obra: Se medirá el número de unidades realmente ejecutadas según especificaciones de Proyecto.

| Código | Ud | Descripción | Rendimiento | Precio | Importe |
|---|---|---|---|---|---|
| mt41ing100a | Ud | Detector de rotura de vidrio electrónico, alcance de 2,5 m², de 37x19x12 mm, con led de test, memoria de alarma y contacto normalmente cerrado. Incluso elementos de fijación. (material) | 1.000 | 73.15 | 73.15 |
| mo006 | h | Oficial 1ª instalador de redes y equipos de detección y seguridad. (mano de obra) | 0.214 | 23.16 | 4.96 |
| mo105 | h | Ayudante instalador de redes y equipos de detección y seguridad. (mano de obra) | 0.214 | 21.75 | 4.65 |
| % | % | Costes directos complementarios | 2 % | 82.76 | 1.66 |
|  |  | Costes directos |  |  | 84.42 |
