# Sirena para interior

- Propiedad del archivo: CYPE INGENIEROS, S.A.
- Formato: FIEBDC-3/2002
- Ámbito geográfico: Región de Murcia
- Divisa: EUR
- Costes indirectos: 3.00 %
- IVA: 21.00 %

## I Instalaciones

### ID Seguridad

#### IDS Sirenas

**IDS010** Ud Sirena para interior.
Sirena piezoeléctrica, presión acústica de 101 dBA a 1 m de distancia, de 155x114x44 mm, con protección antiapertura y alimentación a 12 V. Instalación en paramento interior. Incluso elementos de fijación.
Incluye: Replanteo. Fijación al paramento. Montaje, conexionado y comprobación de su correcto funcionamiento.
Criterio de medición de proyecto: Número de unidades previstas, según documentación gráfica de Proyecto.
Criterio de medición de obra: Se medirá el número de unidades realmente ejecutadas según especificaciones de Proyecto.

| Código | Ud | Descripción | Rendimiento | Precio | Importe |
|---|---|---|---|---|---|
| mt41ing410a | Ud | Sirena piezoeléctrica, presión acústica de 101 dBA a 1 m de distancia, de 155x114x44 mm, con protección antiapertura y alimentación a 12 V, para instalar en paramento interior. Incluso elementos de fijación. (material) | 1.000 | 29.10 | 29.10 |
| mo006 | h | Oficial 1ª instalador de redes y equipos de detección y seguridad. (mano de obra) | 0.268 | 23.16 | 6.21 |
| mo105 | h | Ayudante instalador de redes y equipos de detección y seguridad. (mano de obra) | 0.268 | 21.75 | 5.83 |
| % | % | Costes directos complementarios | 2 % | 41.14 | 0.82 |
|  |  | Costes directos |  |  | 41.96 |
