# Inversor fotovoltaico

- Propiedad del archivo: CYPE INGENIEROS, S.A.
- Formato: FIEBDC-3/2002
- Ámbito geográfico: Región de Murcia
- Divisa: EUR
- Costes indirectos: 3.00 %
- IVA: 21.00 %

## I Instalaciones

### IE Eléctricas

#### IEF Solar fotovoltaica

**IEF020** Ud Inversor fotovoltaico.
Inversor trifásico, potencia máxima de entrada 8 kW, voltaje de entrada máximo 850 Vcc, rango de voltaje de entrada de 175 a 800 Vcc, potencia nominal de salida 4 kW, potencia máxima de salida 4 kVA, eficiencia máxima 98,2%, dimensiones 435x176x470 mm, con comunicación vía Wi-Fi para control remoto desde un smartphone, tablet o PC, puertos Ethernet y RS-485, y protocolo de comunicación Modbus. Incluso accesorios necesarios para su correcta instalación.
Incluye: Montaje, fijación y nivelación. Conexionado y comprobación de su correcto funcionamiento.
Criterio de medición de proyecto: Número de unidades previstas, según documentación gráfica de Proyecto.
Criterio de medición de obra: Se medirá el número de unidades realmente ejecutadas según especificaciones de Proyecto.

| Código | Ud | Descripción | Rendimiento | Precio | Importe |
|---|---|---|---|---|---|
| mt35ifg030b | Ud | Inversor trifásico, potencia máxima de entrada 8 kW, voltaje de entrada máximo 850 Vcc, rango de voltaje de entrada de 175 a 800 Vcc, potencia nominal de salida 4 kW, potencia máxima de salida 4 kVA, eficiencia máxima 98,2%, dimensiones 435x176x470 mm, con comunicación vía Wi-Fi para control remoto desde un smartphone, tablet o PC, puertos Ethernet y RS-485, y protocolo de comunicación Modbus. (material) | 1.000 | 1399.48 | 1399.48 |
| mo003 | h | Oficial 1ª electricista. (mano de obra) | 0.650 | 23.16 | 15.05 |
| mo102 | h | Ayudante electricista. (mano de obra) | 0.650 | 21.75 | 14.14 |
| % | % | Costes directos complementarios | 2 % | 1428.67 | 28.57 |
|  |  | Costes directos |  |  | 1457.24 |
