# Accesorio para cable eléctrico para media tensión "PRYSMIAN GROUP"

- Propiedad del archivo: CYPE INGENIEROS, S.A.
- Formato: FIEBDC-3/2002
- Ámbito geográfico: Región de Murcia
- Divisa: EUR
- Costes indirectos: 3.00 %
- IVA: 21.00 %

## I Instalaciones

### IE Eléctricas

#### IEH Cables

**IEH055** Ud Accesorio para cable eléctrico para media tensión "PRYSMIAN GROUP".
Empalme contráctil en frío para cable eléctrico de media tensión con aislamiento plástico o de papel impregnado, Elaspeed EPJMe/EC-1C-D-24-T3-P1-35/50 "PRYSMIAN", tensión nominal 24 kV, sección del cable entre 35 y 50 mm².
Incluye: Conexionado.
Criterio de medición de proyecto: Número de unidades previstas, según documentación gráfica de Proyecto.
Criterio de medición de obra: Se medirá el número de unidades realmente ejecutadas según especificaciones de Proyecto.

| Código | Ud | Descripción | Rendimiento | Precio | Importe |
|---|---|---|---|---|---|
| mt35pry504s | Ud | Empalme contráctil en frío para cable eléctrico de media tensión con aislamiento plástico o de papel impregnado, Elaspeed EPJMe/EC-1C-D-24-T3-P1-35/50 "PRYSMIAN", tensión nominal 24 kV, sección del cable entre 35 y 50 mm². (material) | 1.000 | 198.00 | 198.00 |
| mo003 | h | Oficial 1ª electricista. (mano de obra) | 0.085 | 23.16 | 1.97 |
| mo102 | h | Ayudante electricista. (mano de obra) | 0.085 | 21.75 | 1.85 |
| % | % | Costes directos complementarios | 2 % | 201.82 | 4.04 |
|  |  | Costes directos |  |  | 205.86 |
