# Salida de cables empotrada

- Propiedad del archivo: CYPE INGENIEROS, S.A.
- Formato: FIEBDC-3/2002
- Ámbito geográfico: Región de Murcia
- Divisa: EUR
- Costes indirectos: 3.00 %
- IVA: 21.00 %

## I Instalaciones

### IE Eléctricas

#### IEM Mecanismos

**IEM080** Ud Salida de cables empotrada.
Salida de cables, gama básica, con bornes dobles para 4 conductores de hasta 2,5 mm² de sección, tensión nominal 400 V y brida de sujeción, con tapa, de color blanco y marco embellecedor para 1 elemento, de color blanco. Instalación empotrada.
Criterio de valoración económica: El precio no incluye la caja para mecanismo empotrado.
Incluye: Montaje, conexionado y comprobación de su correcto funcionamiento.
Criterio de medición de proyecto: Número de unidades previstas, según documentación gráfica de Proyecto.
Criterio de medición de obra: Se medirá el número de unidades realmente ejecutadas según especificaciones de Proyecto.

| Código | Ud | Descripción | Rendimiento | Precio | Importe |
|---|---|---|---|---|---|
| mt33gbg820a | Ud | Salida de cables, para empotrar, gama básica, con bornes dobles para 4 conductores de hasta 2,5 mm² de sección, tensión nominal 400 V y brida de sujeción. (material) | 1.000 | 7.72 | 7.72 |
| mt33gbg825a | Ud | Tapa para salida de cables, gama básica, de color blanco. (material) | 1.000 | 1.99 | 1.99 |
| mt33gbg950a | Ud | Marco embellecedor para 1 elemento, gama básica, de color blanco. (material) | 1.000 | 1.94 | 1.94 |
| mo003 | h | Oficial 1ª electricista. (mano de obra) | 0.150 | 23.16 | 3.47 |
| % | % | Costes directos complementarios | 2 % | 15.12 | 0.30 |
|  |  | Costes directos |  |  | 15.42 |
