# Base de toma de usuario de señales de radiodifusión sonora y televisión, empotrada

- Propiedad del archivo: CYPE INGENIEROS, S.A.
- Formato: FIEBDC-3/2002
- Ámbito geográfico: Región de Murcia
- Divisa: EUR
- Costes indirectos: 3.00 %
- IVA: 21.00 %

## I Instalaciones

### IE Eléctricas

#### IEM Mecanismos

**IEM110** Ud Base de toma de usuario de señales de radiodifusión sonora y televisión, empotrada.
Base de toma de TV/R-SAT, única, gama básica, con tapa, de color blanco y marco embellecedor para 1 elemento, de color blanco. Instalación empotrada.
Criterio de valoración económica: El precio no incluye la caja para mecanismo empotrado.
Incluye: Montaje, conexionado y comprobación de su correcto funcionamiento.
Criterio de medición de proyecto: Número de unidades previstas, según documentación gráfica de Proyecto.
Criterio de medición de obra: Se medirá el número de unidades realmente ejecutadas según especificaciones de Proyecto.

| Código | Ud | Descripción | Rendimiento | Precio | Importe |
|---|---|---|---|---|---|
| mt40gbg600a | Ud | Base de toma de TV/R-SAT, única, para empotrar, gama básica. (material) | 1.000 | 13.74 | 13.74 |
| mt40gbg605a | Ud | Tapa para base de toma de TV/R-SAT, gama básica, de color blanco. (material) | 1.000 | 1.68 | 1.68 |
| mt33gbg950a | Ud | Marco embellecedor para 1 elemento, gama básica, de color blanco. (material) | 1.000 | 1.94 | 1.94 |
| mo003 | h | Oficial 1ª electricista. (mano de obra) | 0.224 | 23.16 | 5.19 |
| % | % | Costes directos complementarios | 2 % | 22.55 | 0.45 |
|  |  | Costes directos |  |  | 23.00 |
