# Interruptor-seccionador modular

- Propiedad del archivo: CYPE INGENIEROS, S.A.
- Formato: FIEBDC-3/2002
- Ámbito geográfico: Región de Murcia
- Divisa: EUR
- Costes indirectos: 3.00 %
- IVA: 21.00 %

## I Instalaciones

### IE Eléctricas

#### IEX Aparamenta

**IEX020** Ud Interruptor-seccionador modular.
Interruptor-seccionador, de 1 módulo, unipolar (1P), intensidad nominal 32 A, tensión de aislamiento (Ui) 500 V, impulso de tensión máximo (Uimp) 4 kV, poder de apertura y cierre 3 x In, poder de corte 20 x In durante 0,1 s, intensidad de cortocircuito (Icw) 12 x In durante 1 s, con maneta bloqueable y precintable en posiciones abierto y cerrado, vida útil en vacío 8500 maniobras, vida útil en carga 1500 maniobras, de 18x85x73 mm, grado de protección IP20, montaje sobre carril DIN (35 mm) y fijación a carril mediante garras. Totalmente montado, conexionado y probado.
Incluye: Montaje y conexionado del elemento.
Criterio de medición de proyecto: Número de unidades previstas, según documentación gráfica de Proyecto.
Criterio de medición de obra: Se medirá el número de unidades realmente ejecutadas según especificaciones de Proyecto.

| Código | Ud | Descripción | Rendimiento | Precio | Importe |
|---|---|---|---|---|---|
| mt35amc410a | Ud | Interruptor-seccionador, de 1 módulo, unipolar (1P), intensidad nominal 32 A, tensión de aislamiento (Ui) 500 V, impulso de tensión máximo (Uimp) 4 kV, poder de apertura y cierre 3 x In, poder de corte 20 x In durante 0,1 s, intensidad de cortocircuito (Icw) 12 x In durante 1 s, con maneta bloqueable y precintable en posiciones abierto y cerrado, vida útil en vacío 8500 maniobras, vida útil en carga 1500 maniobras, de 18x85x73 mm, grado de protección IP20, montaje sobre carril DIN (35 mm) y fijación a carril mediante garras, según UNE-EN 60947-3. (material) | 1.000 | 12.68 | 12.68 |
| mo003 | h | Oficial 1ª electricista. (mano de obra) | 0.214 | 23.16 | 4.96 |
| % | % | Costes directos complementarios | 2 % | 17.64 | 0.35 |
|  |  | Costes directos |  |  | 17.99 |
