# Guardamotor modular

- Propiedad del archivo: CYPE INGENIEROS, S.A.
- Formato: FIEBDC-3/2002
- Ámbito geográfico: Región de Murcia
- Divisa: EUR
- Costes indirectos: 3.00 %
- IVA: 21.00 %

## I Instalaciones

### IE Eléctricas

#### IEX Aparamenta

**IEX080** Ud Guardamotor modular.
Guardamotor con mando manual local, de 3,5 módulos, tripolar (3P), ajuste de la intensidad de disparo térmico entre 16 y 25 A, poder de corte 15 kA, de 63,5x112,5x78 mm, montaje sobre carril DIN (35 mm) y fijación a carril mediante garras. Totalmente montado, conexionado y probado.
Incluye: Montaje y conexionado del elemento.
Criterio de medición de proyecto: Número de unidades previstas, según documentación gráfica de Proyecto.
Criterio de medición de obra: Se medirá el número de unidades realmente ejecutadas según especificaciones de Proyecto.

| Código | Ud | Descripción | Rendimiento | Precio | Importe |
|---|---|---|---|---|---|
| mt35amc151a | Ud | Guardamotor con mando manual local, de 3,5 módulos, tripolar (3P), ajuste de la intensidad de disparo térmico entre 16 y 25 A, poder de corte 15 kA, de 63,5x112,5x78 mm, montaje sobre carril DIN (35 mm) y fijación a carril mediante garras, según UNE-EN 60947-2. (material) | 1.000 | 171.02 | 171.02 |
| mo003 | h | Oficial 1ª electricista. (mano de obra) | 0.363 | 23.16 | 8.41 |
| % | % | Costes directos complementarios | 2 % | 179.43 | 3.59 |
|  |  | Costes directos |  |  | 183.02 |
