# Contactor modular

- Propiedad del archivo: CYPE INGENIEROS, S.A.
- Formato: FIEBDC-3/2002
- Ámbito geográfico: Región de Murcia
- Divisa: EUR
- Costes indirectos: 3.00 %
- IVA: 21.00 %

## I Instalaciones

### IE Eléctricas

#### IEX Aparamenta

**IEX105** Ud Contactor modular.
Contactor, de 2 módulos, contactos 1NA+1NC, intensidad nominal 40 A, tensión de bobina 230 V, de 36x85x65,5 mm, grado de protección IP20, montaje sobre carril DIN (35 mm) y fijación a carril mediante garras. Totalmente montado, conexionado y probado.
Incluye: Montaje y conexionado del elemento.
Criterio de medición de proyecto: Número de unidades previstas, según documentación gráfica de Proyecto.
Criterio de medición de obra: Se medirá el número de unidades realmente ejecutadas según especificaciones de Proyecto.

| Código | Ud | Descripción | Rendimiento | Precio | Importe |
|---|---|---|---|---|---|
| mt35amc450ee | Ud | Contactor, de 2 módulos, contactos 1NA+1NC, intensidad nominal 40 A, tensión de bobina 230 V, de 36x85x65,5 mm, grado de protección IP20, montaje sobre carril DIN (35 mm) y fijación a carril mediante garras, según UNE-EN 61095. (material) | 1.000 | 74.69 | 74.69 |
| mo003 | h | Oficial 1ª electricista. (mano de obra) | 0.267 | 23.16 | 6.18 |
| % | % | Costes directos complementarios | 2 % | 80.87 | 1.62 |
|  |  | Costes directos |  |  | 82.49 |
