# Arrancador suave

- Propiedad del archivo: CYPE INGENIEROS, S.A.
- Formato: FIEBDC-3/2002
- Ámbito geográfico: Región de Murcia
- Divisa: EUR
- Costes indirectos: 3.00 %
- IVA: 21.00 %

## I Instalaciones

### IE Eléctricas

#### IEX Aparamenta

**IEX225** Ud Arrancador suave.
Arrancador suave, para motor asíncrono trifásico de rotor de jaula de ardilla de 200 kW, de intensidad nominal 375 A, con tecnología de doble CPU de control, basada en módulos de tiristores de alta potencia, con display de cristal líquido (LCD) con diálogo hombre-máquina, visualización de la tensión y corriente de servicio y visualización y memorización del nombre y código de error, con seis modos de arranque y múltiples funciones de protección, de 293x564x253 mm. Totalmente montado, conexionado y probado.
Incluye: Montaje y conexionado del elemento.
Criterio de medición de proyecto: Número de unidades previstas, según documentación gráfica de Proyecto.
Criterio de medición de obra: Se medirá el número de unidades realmente ejecutadas según especificaciones de Proyecto.

| Código | Ud | Descripción | Rendimiento | Precio | Importe |
|---|---|---|---|---|---|
| mt35amc175qq | Ud | Arrancador suave, para motor asíncrono trifásico de rotor de jaula de ardilla de 200 kW, de intensidad nominal 375 A, con tecnología de doble CPU de control, basada en módulos de tiristores de alta potencia, con display de cristal líquido (LCD) con diálogo hombre-máquina, visualización de la tensión y corriente de servicio y visualización y memorización del nombre y código de error, con seis modos de arranque y múltiples funciones de protección, de 293x564x253 mm. (material) | 1.000 | 2743.26 | 2743.26 |
| mo003 | h | Oficial 1ª electricista. (mano de obra) | 0.534 | 23.16 | 12.37 |
| % | % | Costes directos complementarios | 2 % | 2755.63 | 55.11 |
|  |  | Costes directos |  |  | 2810.74 |
