# Interruptor automático en caja moldeada, con bloque diferencial

- Propiedad del archivo: CYPE INGENIEROS, S.A.
- Formato: FIEBDC-3/2002
- Ámbito geográfico: Región de Murcia
- Divisa: EUR
- Costes indirectos: 3.00 %
- IVA: 21.00 %

## I Instalaciones

### IE Eléctricas

#### IEX Aparamenta

**IEX207** Ud Interruptor automático en caja moldeada, con bloque diferencial.
Interruptor automático en caja moldeada, con bloque diferencial, tripolar (3P), intensidad nominal 16 A, poder de corte 36 kA a 400 V, ajuste de la intensidad de disparo térmico entre 0,7 y 1 x In, ajuste de la intensidad de disparo de 0,03 a 10 A, ajuste del tiempo de disparo de 0 a 310 ms, con unidad de control magnetotérmica, de 105x236x86 mm. Totalmente montado, conexionado y probado.
Incluye: Montaje y conexionado del elemento.
Criterio de medición de proyecto: Número de unidades previstas, según documentación gráfica de Proyecto.
Criterio de medición de obra: Se medirá el número de unidades realmente ejecutadas según especificaciones de Proyecto.

| Código | Ud | Descripción | Rendimiento | Precio | Importe |
|---|---|---|---|---|---|
| mt35ase410aa | Ud | Interruptor automático en caja moldeada, con bloque diferencial, tripolar (3P), intensidad nominal 16 A, poder de corte 36 kA a 400 V, ajuste de la intensidad de disparo térmico entre 0,7 y 1 x In, ajuste de la intensidad de disparo de 0,03 a 10 A, ajuste del tiempo de disparo de 0 a 310 ms, con unidad de control magnetotérmica, de 105x236x86 mm, según UNE-EN 60947-2. (material) | 1.000 | 1686.55 | 1686.55 |
| mo003 | h | Oficial 1ª electricista. (mano de obra) | 0.641 | 23.16 | 14.85 |
| % | % | Costes directos complementarios | 2 % | 1701.40 | 34.03 |
|  |  | Costes directos |  |  | 1735.43 |
