# Arqueta

- Propiedad del archivo: CYPE INGENIEROS, S.A.
- Formato: FIEBDC-3/2002
- Ámbito geográfico: Región de Murcia
- Divisa: EUR
- Costes indirectos: 3.00 %
- IVA: 21.00 %

## I Instalaciones

### IF Fontanería

#### IFW Elementos

**IFW070** Ud Arqueta.
Suministro y montaje de arqueta enterrada, de dimensiones interiores 38 cm de diámetro en la base y 24 cm de altura, prefabricada de polipropileno, sobre solera de hormigón en masa HM-20/B/20/X0 de 15 cm de espesor, con tapa de 30 cm de diámetro, para alojamiento de la válvula; previa excavación con medios mecánicos y posterior relleno del trasdós con material granular.
Criterio de valoración económica: El precio no incluye la válvula.
Incluye: Replanteo. Excavación con medios mecánicos. Eliminación de las tierras sueltas del fondo de la excavación. Vertido y compactación del hormigón en formación de solera. Colocación de la arqueta prefabricada. Ejecución de taladros para el paso de los tubos. Conexionado de los tubos a la arqueta. Colocación de la tapa. Relleno del trasdós.
Criterio de medición de proyecto: Número de unidades previstas, según documentación gráfica de Proyecto.
Criterio de medición de obra: Se medirá el número de unidades realmente ejecutadas según especificaciones de Proyecto.

| Código | Ud | Descripción | Rendimiento | Precio | Importe |
|---|---|---|---|---|---|
| mt10hmf010tLb | m³ | Hormigón HM-20/B/20/X0, fabricado en central. (material) | 0.069 | 85.80 | 5.92 |
| mt37aar020b | Ud | Arqueta de polipropileno, de sección circular, de 38 cm de diámetro en la base y 24 cm de altura, con tapa de color verde de 30 cm de diámetro. (material) | 1.000 | 14.74 | 14.74 |
| mt08aaa010a | m³ | Agua. (material) | 0.006 | 1.50 | 0.01 |
| mt01arr010a | t | Grava de cantera, de 19 a 25 mm de diámetro. (material) | 0.164 | 11.50 | 1.89 |
| mq01ret020b | h | Retrocargadora sobre neumáticos, de 70 kW. (maquinaria) | 0.028 | 40.90 | 1.15 |
| au00auh040 |  | Vibrador de hormigón, eléctrico. | 1.000 | 0.00 | 0.00 |
| mo020 | h | Oficial 1ª construcción. (mano de obra) | 0.555 | 22.53 | 12.50 |
| mo113 | h | Peón ordinario construcción. (mano de obra) | 0.424 | 21.19 | 8.98 |
| % | % | Costes directos complementarios | 2 % | 45.19 | 0.90 |
|  |  | Costes directos |  |  | 46.09 |
