# Tubería multicapa de polietileno reticulado/aluminio/polietileno (PE-X/Al/PE), "STANDARD HIDRÁULICA"

- Propiedad del archivo: CYPE INGENIEROS, S.A.
- Formato: FIEBDC-3/2002
- Ámbito geográfico: Región de Murcia
- Divisa: EUR
- Costes indirectos: 3.00 %
- IVA: 21.00 %

## I Instalaciones

### IH Tuberías para fluidos

#### IHM Tuberías multicapa

**IHM112** m Tubería multicapa de polietileno reticulado/aluminio/polietileno (PE-X/Al/PE), "STANDARD HIDRÁULICA".
Tubería formada por tubo de polietileno reticulado/aluminio/polietileno (PE-Xb/Al/PE), de 16 mm de diámetro exterior y 2 mm de espesor, BetaSKIN-S "STANDARD HIDRÁULICA", suministrado en rollos. Instalación en superficie. Incluso material auxiliar para montaje y sujeción a la obra, accesorios y piezas especiales.
Incluye: Replanteo. Colocación y fijación de tubos, accesorios y piezas especiales. Realización de pruebas de servicio.
Criterio de medición de proyecto: Longitud medida según documentación gráfica de Proyecto.
Criterio de medición de obra: Se medirá la longitud realmente ejecutada según especificaciones de Proyecto.

| Código | Ud | Descripción | Rendimiento | Precio | Importe |
|---|---|---|---|---|---|
| mt37sth024a | Ud | Material auxiliar para montaje y sujeción a la obra de las tuberías multicapa de polietileno reticulado/aluminio/polietileno (PE-Xb/Al/PE), BetaSKIN-S "STANDARD HIDRÁULICA", de 16 mm de diámetro exterior. (material) | 1.000 | 0.06 | 0.06 |
| mt37sth023ag | m | Tubo de polietileno reticulado/aluminio/polietileno (PE-Xb/Al/PE), de 16 mm de diámetro exterior y 2 mm de espesor, BetaSKIN-S "STANDARD HIDRÁULICA", suministrado en rollos, según UNE-EN ISO 21003-1, con el precio incrementado el 30% en concepto de accesorios y piezas especiales. (material) | 1.000 | 1.59 | 1.59 |
| op00ato010 |  | Atornillador. | 1.000 | 0.00 | 0.00 |
| op00mar010 |  | Martillo. | 1.000 | 0.00 | 0.00 |
| op00tal010 |  | Taladro. | 1.000 | 0.00 | 0.00 |
| mo008 | h | Oficial 1ª fontanero. (mano de obra) | 0.032 | 23.16 | 0.74 |
| mo107 | h | Ayudante fontanero. (mano de obra) | 0.032 | 21.75 | 0.70 |
| % | % | Costes directos complementarios | 2 % | 3.09 | 0.06 |
|  |  | Costes directos |  |  | 3.15 |
