# Tubería de polipropileno copolímero random (PP-R), "ITALSAN"

- Propiedad del archivo: CYPE INGENIEROS, S.A.
- Formato: FIEBDC-3/2002
- Ámbito geográfico: Región de Murcia
- Divisa: EUR
- Costes indirectos: 3.00 %
- IVA: 21.00 %

## I Instalaciones

### IH Tuberías para fluidos

#### IHP Tuberías de polipropileno

**IHP113** m Tubería de polipropileno copolímero random (PP-R), "ITALSAN".
Tubería formada por tubo monocapa de polipropileno copolímero random (PP-R), de color azul, gama Niron Monocapa, SDR11, serie 5, "ITALSAN", de 25 mm de diámetro exterior y 2,3 mm de espesor, clase 1/6 bar, clase 2/4 bar y clase 4/6 bar. Instalación en superficie. Incluso material auxiliar para montaje y sujeción a la obra, accesorios y piezas especiales.
Incluye: Replanteo. Colocación y fijación de tubos, accesorios y piezas especiales. Realización de pruebas de servicio.
Criterio de medición de proyecto: Longitud medida según documentación gráfica de Proyecto.
Criterio de medición de obra: Se medirá la longitud realmente ejecutada según especificaciones de Proyecto.

| Código | Ud | Descripción | Rendimiento | Precio | Importe |
|---|---|---|---|---|---|
| mt37tpi041q | Ud | Material auxiliar para montaje y sujeción a la obra de las tuberías de polipropileno copolímero random (PP-R), gama Niron Monocapa, SDR11, serie 5, "ITALSAN", de 25 mm de diámetro exterior, incluso abrazaderas isofónicas. (material) | 1.000 | 0.24 | 0.24 |
| mt37tpi040qg | m | Tubo monocapa de polipropileno copolímero random (PP-R), de color azul, gama Niron Monocapa, SDR11, serie 5, "ITALSAN", de 25 mm de diámetro exterior y 2,3 mm de espesor, clase 1/6 bar, clase 2/4 bar y clase 4/6 bar, según UNE-EN ISO 15874-2, suministrado en barras de 4 m de longitud, con el precio incrementado el 30% en concepto de accesorios y piezas especiales. (material) | 1.000 | 3.13 | 3.13 |
| op00ato010 |  | Atornillador. | 1.000 | 0.00 | 0.00 |
| op00mar010 |  | Martillo. | 1.000 | 0.00 | 0.00 |
| op00tal010 |  | Taladro. | 1.000 | 0.00 | 0.00 |
| mo008 | h | Oficial 1ª fontanero. (mano de obra) | 0.064 | 23.16 | 1.48 |
| mo107 | h | Ayudante fontanero. (mano de obra) | 0.064 | 21.75 | 1.39 |
| % | % | Costes directos complementarios | 2 % | 6.24 | 0.12 |
|  |  | Costes directos |  |  | 6.36 |
