# Actuador mixto KNX

- Propiedad del archivo: CYPE INGENIEROS, S.A.
- Formato: FIEBDC-3/2002
- Ámbito geográfico: Región de Murcia
- Divisa: EUR
- Costes indirectos: 3.00 %
- IVA: 21.00 %

## I Instalaciones

### IM Domóticas e inmóticas

#### IMK Componentes del sistema KNX

**IMK530** Ud Actuador mixto KNX.
Actuador de conmutación para control de hasta 24 dispositivos o de hasta 12 accionamientos de persianas, de 12 módulos, con protocolo de comunicación KNX, de 16 A de intensidad máxima para alimentación a 230 V. Montaje en carril DIN.
Incluye: Montaje y conexionado.
Criterio de medición de proyecto: Número de unidades previstas, según documentación gráfica de Proyecto.
Criterio de medición de obra: Se medirá el número de unidades realmente ejecutadas según especificaciones de Proyecto.

| Código | Ud | Descripción | Rendimiento | Precio | Importe |
|---|---|---|---|---|---|
| mt35dat102a | Ud | Actuador de conmutación para control de hasta 24 dispositivos o de hasta 12 accionamientos de persianas, de 12 módulos, con protocolo de comunicación KNX, de 16 A de intensidad máxima para alimentación a 230 V, con borne de conexión y derivación KNX, para montaje en carril DIN. (material) | 1.000 | 633.75 | 633.75 |
| mo003 | h | Oficial 1ª electricista. (mano de obra) | 0.235 | 23.16 | 5.44 |
| mo102 | h | Ayudante electricista. (mano de obra) | 0.235 | 21.75 | 5.11 |
| mo123 | h | Especialista en la puesta en marcha de instalaciones. (mano de obra) | 0.470 | 42.95 | 20.19 |
| % | % | Costes directos complementarios | 2 % | 664.49 | 13.29 |
|  |  | Costes directos |  |  | 677.78 |
