# Canalización de protección de cableado

- Propiedad del archivo: CYPE INGENIEROS, S.A.
- Formato: FIEBDC-3/2002
- Ámbito geográfico: Región de Murcia
- Divisa: EUR
- Costes indirectos: 3.00 %
- IVA: 21.00 %

## I Instalaciones

### IM Domóticas e inmóticas

#### IMK Componentes del sistema KNX

**IMK900** m Canalización de protección de cableado.
Canalización de protección de cableado, formada por tubo de PVC rígido, blindado, roscable, de color gris, de 16 mm de diámetro nominal, con IP549. Instalación en superficie. Incluso abrazaderas, elementos de sujeción y accesorios (curvas, manguitos, tes, codos y curvas flexibles).
Incluye: Replanteo y trazado de la línea. Colocación y fijación de tubos.
Criterio de medición de proyecto: Longitud medida según documentación gráfica de Proyecto.
Criterio de medición de obra: Se medirá la longitud realmente ejecutada según especificaciones de Proyecto.

| Código | Ud | Descripción | Rendimiento | Precio | Importe |
|---|---|---|---|---|---|
| mt35aia110a | m | Tubo rígido de PVC, roscable, curvable en caliente, de color gris, de 16 mm de diámetro nominal, para canalización fija en superficie. Resistencia a la compresión 1250 N, resistencia al impacto 2 julios, temperatura de trabajo -5°C hasta 60°C, con grado de protección IP549 según UNE 20324, propiedades eléctricas: aislante, no propagador de la llama. Según UNE-EN 61386-1, UNE-EN 61386-22 y UNE-EN 60423. Incluso abrazaderas, elementos de sujeción y accesorios (curvas, manguitos, tes, codos y curvas flexibles). (material) | 1.000 | 3.16 | 3.16 |
| mo003 | h | Oficial 1ª electricista. (mano de obra) | 0.085 | 23.16 | 1.97 |
| mo102 | h | Ayudante electricista. (mano de obra) | 0.085 | 21.75 | 1.85 |
| % | % | Costes directos complementarios | 2 % | 6.98 | 0.14 |
|  |  | Costes directos |  |  | 7.12 |
