# Sensor de temperatura ambiente Z-Wave. Instalación en superficie

- Propiedad del archivo: CYPE INGENIEROS, S.A.
- Formato: FIEBDC-3/2002
- Ámbito geográfico: Región de Murcia
- Divisa: EUR
- Costes indirectos: 3.00 %
- IVA: 21.00 %

## I Instalaciones

### IM Domóticas e inmóticas

#### IMZ Componentes del sistema Z-Wave

**IMZ130** Ud Sensor de temperatura ambiente Z-Wave. Instalación en superficie.
Sensor de temperatura ambiente con contacto libre de tensión, de superficie, Z-Wave, de 58x34x18 mm, color blanco, frecuencia de funcionamiento 868,42 MHz, rango de medición de temperatura entre 0°C y 55°C, grado de protección IP20, alimentación a pilas. Instalación en superficie. Incluso elementos de fijación.
Incluye: Colocación. Montaje, conexionado y comprobación de su correcto funcionamiento.
Criterio de medición de proyecto: Número de unidades previstas, según documentación gráfica de Proyecto.
Criterio de medición de obra: Se medirá el número de unidades realmente ejecutadas según especificaciones de Proyecto.

| Código | Ud | Descripción | Rendimiento | Precio | Importe |
|---|---|---|---|---|---|
| mt35dzs030a | Ud | Sensor de temperatura ambiente con contacto libre de tensión, de superficie, Z-Wave, de 58x34x18 mm, color blanco, frecuencia de funcionamiento 868,42 MHz, rango de medición de temperatura entre 0°C y 55°C, grado de protección IP20, alimentación a pilas, con elementos de fijación. (material) | 1.000 | 29.38 | 29.38 |
| mo123 | h | Especialista en la puesta en marcha de instalaciones. (mano de obra) | 0.374 | 42.95 | 16.06 |
| % | % | Costes directos complementarios | 2 % | 45.44 | 0.91 |
|  |  | Costes directos |  |  | 46.35 |
