# Detector analógico

- Propiedad del archivo: CYPE INGENIEROS, S.A.
- Formato: FIEBDC-3/2002
- Ámbito geográfico: Región de Murcia
- Divisa: EUR
- Costes indirectos: 3.00 %
- IVA: 21.00 %

## I Instalaciones

### IO Contra incendios

#### IOD Detección y alarma

**IOD102** Ud Detector analógico.
Detector termovelocimétrico analógico direccionable con aislador de cortocircuito, de ABS color blanco, formado por un elemento sensible a el incremento rápido de la temperatura para una temperatura máxima de alarma de 58°C, para alimentación de 12 a 24 Vcc, con led de activación e indicador de alarma y salida para piloto de señalización remota, para instalación con canalización de protección de cableado fija en superficie. Incluso zócalo suplementario, base universal y elementos de fijación.
Criterio de valoración económica: El precio no incluye la canalización de protección de cableado.
Incluye: Replanteo. Fijación del zócalo suplementario. Fijación de la base. Montaje, conexionado y comprobación de su correcto funcionamiento.
Criterio de medición de proyecto: Número de unidades previstas, según documentación gráfica de Proyecto.
Criterio de medición de obra: Se medirá el número de unidades realmente ejecutadas según especificaciones de Proyecto.

| Código | Ud | Descripción | Rendimiento | Precio | Importe |
|---|---|---|---|---|---|
| mt41pig540 | Ud | Detector termovelocimétrico analógico direccionable con aislador de cortocircuito, de ABS color blanco, formado por un elemento sensible a el incremento rápido de la temperatura para una temperatura máxima de alarma de 58°C, para alimentación de 12 a 24 Vcc, con led de activación e indicador de alarma y salida para piloto de señalización remota, según UNE-EN 54-5. (material) | 1.000 | 37.83 | 37.83 |
| mt41pig550 | Ud | Base universal, de ABS color blanco, para detector analógico. Incluso elementos de fijación. (material) | 1.000 | 14.55 | 14.55 |
| mt41pig551 | Ud | Zócalo suplementario de base universal, de ABS color blanco, para instalación con canalización fija en superficie. (material) | 1.000 | 7.76 | 7.76 |
| mo006 | h | Oficial 1ª instalador de redes y equipos de detección y seguridad. (mano de obra) | 0.534 | 23.16 | 12.37 |
| mo105 | h | Ayudante instalador de redes y equipos de detección y seguridad. (mano de obra) | 0.534 | 21.75 | 11.61 |
| % | % | Costes directos complementarios | 2 % | 84.12 | 1.68 |
|  |  | Costes directos |  |  | 85.80 |
